# Zapata corrida de cimentación de concreto armado

- Propiedad del archivo: CYPE INGENIEROS, S.A.
- Formato: FIEBDC-3/2002
- Ámbito geográfico: Colombia
- Divisa: COP
- Costes indirectos: 3.00 %
- Gastos generales: 13.00 %
- Beneficio industrial: 6.00 %
- IVA: 16.00 %

## C Cimentaciones

### CS Superficiales

#### CSV Zapatas corridas

**CSV010** m³ Zapata corrida de cimentación de concreto armado.
Zapata corrida de cimentación, de concreto armado, realizada en excavación previa, con concreto f'c=210 kg/cm² (21 MPa), clase de exposición F0 S0 P0 C0, tamaño máximo del agregado 12,5 mm, manejabilidad blanda, preparado en obra, y fundido con medios manuales, y acero Grado 60 (fy=4200 kg/cm²), con una cuantía aproximada de 100 kg/m³. Incluso armaduras de espera de las columnas u otros elementos, alambre de atar, y separadores.
Criterio de valoración económica: El precio incluye el figurado del acero (corte y doblez) y el armado en el lugar definitivo de su colocación en obra, pero no incluye el encofrado.
Incluye: Replanteo y trazado de las vigas y de las columnas u otros elementos estructurales que apoyen en las mismas. Colocación de separadores y fijación de las armaduras. Preparación del concreto. Fundido y compactación del concreto. Coronación y enrase de cimientos. Curado del concreto.
Criterio de medición de proyecto: Volumen medido sobre las secciones teóricas de la excavación, según documentación gráfica de Proyecto.
Criterio de medición de obra: Se medirá el volumen teórico ejecutado según especificaciones de Proyecto, sin incluir los incrementos por excesos de excavación no autorizados.

| Código | Ud | Descripción | Rendimiento | Precio | Importe |
|---|---|---|---|---|---|
| mt07aco020a | Ud | Separador homologado para cimentaciones. (material) | 7.000 | 334.12 | 2338.84 |
| mt07aco060a | kg | Acero en barras corrugadas, Grado 60 (fy=4200 kg/cm²), de varios diámetros, según NTC 2289 y ASTM A 706. (material) | 102.000 | 2102.80 | 214485.60 |
| mt08var050 | kg | Alambre galvanizado para atar, de 1,30 mm de diámetro. (material) | 0.400 | 3281.16 | 1312.46 |
| mt08aaa010a | m³ | Agua. (material) | 0.237 | 3281.16 | 777.63 |
| mt01arg000d | m³ | Arena cribada. (material) | 0.610 | 77734.17 | 47417.84 |
| mt01arg001de | m³ | Agregado grueso homogeneizado, de tamaño máximo 12,5 mm. (material) | 0.915 | 56269.50 | 51486.59 |
| mt08cem000d | kg | Cemento gris en sacos. (material) | 394.240 | 483.43 | 190587.44 |
| mq06hor010 | h | Concretera eléctrica con una capacidad de amasado de 160 l. (maquinaria) | 0.765 | 8706.88 | 6660.76 |
| op00ciz020 |  | Cizalla para acero en barras corrugadas. | 1.000 | 0.00 | 0.00 |
| op00ata010 |  | Atadora de armadura. | 1.000 | 0.00 | 0.00 |
| au00auh040 |  | Vibrador de concreto, eléctrico. | 1.000 | 0.00 | 0.00 |
| mo043 | h | Oficial 1ª armador de concreto. (mano de obra) | 0.429 | 26513.03 | 11374.09 |
| mo090 | h | Ayudante armador de concreto. (mano de obra) | 0.429 | 19805.71 | 8496.65 |
| mo113 | h | Peón de obra blanca. (mano de obra) | 1.409 | 18348.75 | 25853.39 |
| mo112 | h | Ayudante entendido. (mano de obra) | 1.476 | 18648.96 | 27525.86 |
| mo045 | h | Oficial 1ª cementador de concreto armado. (mano de obra) | 0.067 | 26513.03 | 1776.37 |
| mo092 | h | Ayudante cementador de concreto armado. (mano de obra) | 0.335 | 19805.71 | 6634.91 |
| % | % | Herramienta menor | 2 % | 596728.43 | 11934.57 |
|  |  | Costes directos |  |  | 608663.00 |
