# Lechada de cemento inyectada a presión, en cimentación de mampostería en seco, gravas o triturado, para recalce de cimentación

- Propiedad del archivo: CYPE INGENIEROS, S.A.
- Formato: FIEBDC-3/2002
- Ámbito geográfico: Colombia
- Divisa: COP
- Costes indirectos: 3.00 %
- Gastos generales: 13.00 %
- Beneficio industrial: 6.00 %
- IVA: 16.00 %

## C Cimentaciones

### CZ Recalces

#### CZI Refuerzo del cimiento con inyecciones

**CZI010** m³ Lechada de cemento inyectada a presión, en cimentación de mampostería en seco, gravas o triturado, para recalce de cimentación.
Lechada de cemento a base de agua y mortero seco de retracción compensada, inyectada a presión a través de los huecos existentes en cimentación de mampostería en seco, gravas o triturado, incrementando su capacidad portante, en recalce de cimentación.
Incluye: Preparación de la lechada. Inyección a presión de la lechada de cemento. Recogida de sobrantes y carga manual a contenedor.
Criterio de medición de proyecto: Volumen medido sobre las secciones teóricas de la excavación, según documentación gráfica de Proyecto.
Criterio de medición de obra: Se medirá el volumen teórico ejecutado según especificaciones de Proyecto, sin incluir los incrementos por excesos de excavación no autorizados.

| Código | Ud | Descripción | Rendimiento | Precio | Importe |
|---|---|---|---|---|---|
| mt08aaa010a | m³ | Agua. (material) | 0.500 | 4983.82 | 2491.91 |
| mt09reh360e | kg | Mortero seco de retracción compensada, compuesto de cemento y aditivos especiales, exento de cloruros, para uso general, para inyecciones de consolidación, en muros de mampostería. (material) | 1428.600 | 3132.17 | 4474618.06 |
| mq03mpi040 | h | Equipo para inyecciones de lechada de cemento, con bomba de presión y carro de perforación para taladros. (maquinaria) | 0.580 | 1513914.49 | 878070.40 |
| mo042 | h | Oficial 1ª obra negra. (mano de obra) | 1.263 | 38230.45 | 48285.06 |
| mo089 | h | Ayudante de obra negra. (mano de obra) | 1.263 | 28560.47 | 36071.87 |
| % | % | Herramienta menor | 2 % | 5439537.30 | 108790.75 |
|  |  | Costes directos |  |  | 5548328.05 |
