# Demolición de muro de contención de concreto armado con martillo neumático y equipo de oxicorte, y carga mecánica sobre camión o contenedor

- Propiedad del archivo: CYPE INGENIEROS, S.A.
- Formato: FIEBDC-3/2002
- Ámbito geográfico: Colombia
- Divisa: COP
- Costes indirectos: 3.00 %
- Gastos generales: 13.00 %
- Beneficio industrial: 6.00 %
- IVA: 16.00 %

## D Demoliciones

### DD Cimentaciones

#### DDC Contenciones

**DDC020** m³ Demolición de muro de contención de concreto armado con martillo neumático y equipo de oxicorte, y carga mecánica sobre camión o contenedor.
Demolición de muro de contención de concreto armado con martillo neumático y equipo de oxicorte, y carga mecánica sobre camión o contenedor.
Incluye: Demolición del elemento. Corte de las armaduras. Fragmentación de los escombros en piezas manejables. Retirada y acopio de escombros. Limpieza de los restos de obra. Carga mecánica de escombros sobre camión o contenedor.
Criterio de medición de proyecto: Volumen medido según documentación gráfica de Proyecto.
Criterio de medición de obra: Se medirá el volumen realmente demolido según especificaciones de Proyecto.

| Código | Ud | Descripción | Rendimiento | Precio | Importe |
|---|---|---|---|---|---|
| mq05mai030 | h | Martillo neumático. (maquinaria) | 4.637 | 7846.16 | 36382.64 |
| mq05pdm010a | h | Compresor portátil eléctrico 2 m³/min de caudal. (maquinaria) | 2.318 | 7326.93 | 16983.82 |
| mq01ret010 | h | Miniretrocargadora sobre neumáticos de 15 kW. (maquinaria) | 0.162 | 78750.06 | 12757.51 |
| mq08sol010 | h | Equipo de oxicorte, con acetileno como combustible y oxígeno como comburente. (maquinaria) | 1.391 | 14173.09 | 19714.77 |
| mo019 | h | Oficial 1ª soldador. (mano de obra) | 1.679 | 14027.69 | 23552.49 |
| mo112 | h | Ayudante entendido. (mano de obra) | 4.196 | 10101.54 | 42386.06 |
| mo113 | h | Peón de obra blanca. (mano de obra) | 2.798 | 9932.90 | 27792.25 |
| % | % | Herramienta menor | 2 % | 179569.54 | 3591.39 |
|  |  | Costes directos |  |  | 183160.93 |
