# Demolición de muro de mampostería de bloque de concreto macizado y armado, con martillo neumático, y carga manual sobre camión o contenedor

- Propiedad del archivo: CYPE INGENIEROS, S.A.
- Formato: FIEBDC-3/2002
- Ámbito geográfico: Colombia
- Divisa: COP
- Costes indirectos: 3.00 %
- Gastos generales: 13.00 %
- Beneficio industrial: 6.00 %
- IVA: 16.00 %

## D Demoliciones

### DE Estructuras

#### DEF Mampostería

**DEF040** m³ Demolición de muro de mampostería de bloque de concreto macizado y armado, con martillo neumático, y carga manual sobre camión o contenedor.
Demolición de muro de mampostería de bloque de concreto macizado y armado, con martillo neumático, y carga manual sobre camión o contenedor.
Incluye: Demolición del elemento. Fragmentación de los escombros en piezas manejables. Retirada y acopio de escombros. Limpieza de los restos de obra. Carga manual de escombros sobre camión o contenedor.
Criterio de medición de proyecto: Volumen medido según documentación gráfica de Proyecto.
Criterio de medición de obra: Se medirá el volumen realmente demolido según especificaciones de Proyecto.

| Código | Ud | Descripción | Rendimiento | Precio | Importe |
|---|---|---|---|---|---|
| mq05mai030 | h | Martillo neumático. (maquinaria) | 2.318 | 7846.16 | 18187.40 |
| mq05pdm110 | h | Compresor portátil diesel media presión 10 m³/min. (maquinaria) | 1.159 | 13307.70 | 15423.62 |
| mo112 | h | Ayudante entendido. (mano de obra) | 4.764 | 10101.54 | 48123.74 |
| mo113 | h | Peón de obra blanca. (mano de obra) | 4.204 | 9932.90 | 41757.91 |
| % | % | Herramienta menor | 2 % | 123492.67 | 2469.85 |
|  |  | Costes directos |  |  | 125962.52 |
