# Apertura de hueco en muro de mampostería de ladrillo cerámico hueco, revestida, con medios manuales, sin afectar a la estabilidad del muro, y carga manual sobre camión o contenedor

- Propiedad del archivo: CYPE INGENIEROS, S.A.
- Formato: FIEBDC-3/2002
- Ámbito geográfico: Colombia
- Divisa: COP
- Costes indirectos: 3.00 %
- Gastos generales: 13.00 %
- Beneficio industrial: 6.00 %
- IVA: 16.00 %

## D Demoliciones

### DE Estructuras

#### DEF Mampostería

**DEF041** m³ Apertura de hueco en muro de mampostería de ladrillo cerámico hueco, revestida, con medios manuales, sin afectar a la estabilidad del muro, y carga manual sobre camión o contenedor.
Apertura de hueco en muro de mampostería de ladrillo cerámico hueco, revestida, con medios manuales, sin afectar a la estabilidad del muro, y carga manual sobre camión o contenedor.
Incluye: Replanteo del hueco en el paramento. Corte previo del contorno del hueco. Demolición del muro de mampostería y sus revestimientos. Fragmentación de los escombros en piezas manejables. Retirada y acopio de escombros. Limpieza de los restos de obra. Carga manual de escombros sobre camión o contenedor.
Criterio de medición de proyecto: Volumen medido según documentación gráfica de Proyecto.
Criterio de medición de obra: Se medirá el volumen realmente demolido según especificaciones de Proyecto.
Criterio de valoración económica: El precio incluye el corte previo del contorno del hueco y la demolición del revestimiento, pero no incluye el montaje y desmontaje del apeo del hueco ni la colocación de dinteles.

| Código | Ud | Descripción | Rendimiento | Precio | Importe |
|---|---|---|---|---|---|
| op00amo010 |  | Amoladora o radial. | 1.000 | 0.00 | 0.00 |
| mo112 | h | Ayudante entendido. (mano de obra) | 2.428 | 10101.54 | 24526.54 |
| mo113 | h | Peón de obra blanca. (mano de obra) | 2.428 | 9932.90 | 24117.08 |
| % | % | Herramienta menor | 2 % | 48643.62 | 972.87 |
|  |  | Costes directos |  |  | 49616.49 |
