# Apertura de hueco en muro de mampostería de bloque de concreto hueco, revestida, con martillo neumático, sin afectar a la estabilidad del muro, y carga manual sobre camión o contenedor

- Propiedad del archivo: CYPE INGENIEROS, S.A.
- Formato: FIEBDC-3/2002
- Ámbito geográfico: Colombia
- Divisa: COP
- Costes indirectos: 3.00 %
- Gastos generales: 13.00 %
- Beneficio industrial: 6.00 %
- IVA: 16.00 %

## D Demoliciones

### DE Estructuras

#### DEF Mampostería

**DEF041** m³ Apertura de hueco en muro de mampostería de bloque de concreto hueco, revestida, con martillo neumático, sin afectar a la estabilidad del muro, y carga manual sobre camión o contenedor.
Apertura de hueco en muro de mampostería de bloque de concreto hueco, revestida, con martillo neumático, sin afectar a la estabilidad del muro, y carga manual sobre camión o contenedor.
Incluye: Replanteo del hueco en el paramento. Corte previo del contorno del hueco. Demolición del muro de mampostería y sus revestimientos. Fragmentación de los escombros en piezas manejables. Retirada y acopio de escombros. Limpieza de los restos de obra. Carga manual de escombros sobre camión o contenedor.
Criterio de medición de proyecto: Volumen medido según documentación gráfica de Proyecto.
Criterio de medición de obra: Se medirá el volumen realmente demolido según especificaciones de Proyecto.
Criterio de valoración económica: El precio incluye el corte previo del contorno del hueco y la demolición del revestimiento, pero no incluye el montaje y desmontaje del apeo del hueco ni la colocación de dinteles.

| Código | Ud | Descripción | Rendimiento | Precio | Importe |
|---|---|---|---|---|---|
| mq05mai030 | h | Martillo neumático. (maquinaria) | 0.870 | 7846.16 | 6826.16 |
| mq05pdm110 | h | Compresor portátil diesel media presión 10 m³/min. (maquinaria) | 0.435 | 13307.70 | 5788.85 |
| op00amo010 |  | Amoladora o radial. | 1.000 | 0.00 | 0.00 |
| mo112 | h | Ayudante entendido. (mano de obra) | 1.780 | 10101.54 | 17980.74 |
| mo113 | h | Peón de obra blanca. (mano de obra) | 1.618 | 9932.90 | 16071.43 |
| % | % | Herramienta menor | 2 % | 46667.18 | 933.34 |
|  |  | Costes directos |  |  | 47600.52 |
