# Retirada de relleno en trasdós de bóveda

- Propiedad del archivo: CYPE INGENIEROS, S.A.
- Formato: FIEBDC-3/2002
- Ámbito geográfico: Colombia
- Divisa: COP
- Costes indirectos: 3.00 %
- Gastos generales: 13.00 %
- Beneficio industrial: 6.00 %
- IVA: 16.00 %

## D Demoliciones

### DE Estructuras

#### DEF Mampostería

**DEF051** m³ Retirada de relleno en trasdós de bóveda.
Retirada de relleno en trasdós de bóveda, con medios manuales, y carga manual sobre camión o contenedor.
Incluye: Retirada del relleno de la bóveda. Fragmentación de los escombros en piezas manejables. Retirada y acopio de escombros. Limpieza de los restos de obra. Carga manual de escombros sobre camión o contenedor.
Criterio de medición de proyecto: Volumen medido según documentación gráfica de Proyecto.
Criterio de medición de obra: Se medirá el volumen realmente demolido según especificaciones de Proyecto.

| Código | Ud | Descripción | Rendimiento | Precio | Importe |
|---|---|---|---|---|---|
| mo113 | h | Peón de obra blanca. (mano de obra) | 2.520 | 20015.53 | 50439.14 |
| % | % | Herramienta menor | 2 % | 50439.14 | 1008.78 |
|  |  | Costes directos |  |  | 51447.92 |
