# Demolición de losa armada en una dirección de concreto armado con viguetas prefabricadas de concreto

- Propiedad del archivo: CYPE INGENIEROS, S.A.
- Formato: FIEBDC-3/2002
- Ámbito geográfico: Colombia
- Costes indirectos: 3.00 %
- Gastos generales: 13.00 %
- Beneficio industrial: 6.00 %
- IVA: 16.00 %

## D Demoliciones

### DE Estructuras

#### DEH Concreto

**DEH020** m² Demolición de losa armada en una dirección de concreto armado con viguetas prefabricadas de concreto, entrevigado de bovedillas cerámicas o de concreto y capa de compresión de concreto, con medios manuales, martillo neumático y equipo de oxicorte, y carga manual sobre camión o contenedor.
Demolición de losa armada en una dirección de concreto armado con viguetas prefabricadas de concreto, entrevigado de bovedillas cerámicas o de concreto y capa de compresión de concreto, con medios manuales, martillo neumático y equipo de oxicorte, previo levantado del piso y su base, y carga manual sobre camión o contenedor. El precio no incluye el levantado del piso.
Incluye: Replanteo de la superficie de losa a demoler. Demolición del elemento. Corte de las armaduras. Fragmentación de los escombros en piezas manejables. Retirada y acopio de escombros. Limpieza de los restos de obra. Carga manual de escombros sobre camión o contenedor.
Criterio de medición de proyecto: Superficie medida según documentación gráfica de Proyecto.
Criterio de medición de obra: Se medirá la superficie realmente demolida según especificaciones de Proyecto.

| Código | Ud | Descripción | Rendimiento | Precio | Importe |
|---|---|---|---|---|---|
| mq05mai030 | h | Martillo neumático. (maquinaria) | 1.029 | 0.42 | 0.43 |
| mq05pdm110 | h | Compresor portátil diesel media presión 10 m³/min. (maquinaria) | 0.515 | 0.71 | 0.37 |
| mq08sol010 | h | Equipo de oxicorte, con acetileno como combustible y oxígeno como comburente. (maquinaria) | 0.212 | 0.75 | 0.16 |
| mo019 | h | Oficial 1ª soldador. (mano de obra) | 0.248 | 3.12 | 0.77 |
| mo112 | h | Ayudante entendido. (mano de obra) | 1.205 | 2.22 | 2.68 |
| mo113 | h | Peón de obra blanca. (mano de obra) | 0.937 | 2.17 | 2.03 |
| % | % | Herramienta menor | 2 % | 6.44 | 0.13 |
|  |  | Costes directos |  |  | 6.57 |
