# Demolición de piso existente en el interior del edificio

- Propiedad del archivo: CYPE INGENIEROS, S.A.
- Formato: FIEBDC-3/2002
- Ámbito geográfico: Colombia
- Costes indirectos: 3.00 %
- Gastos generales: 13.00 %
- Beneficio industrial: 6.00 %
- IVA: 16.00 %

## D Demoliciones

### DR Revestimientos

#### DRS Suelos y pisos

**DRS020** m² Demolición de piso existente en el interior del edificio, de baldosas cerámicas de gres rústico, y picado del material adhesivo, con medios manuales y carga manual de escombros sobre camión o contenedor.
Demolición de piso existente en el interior del edificio, de baldosas cerámicas de gres rústico, y picado del material adhesivo sin incluir la demolición de la base soporte, con medios manuales, sin deteriorar los elementos constructivos contiguos. Incluso parte proporcional de limpieza, acopio, retirada y carga manual de escombros sobre camión o contenedor.
Incluye: Demolición manual de los elementos. Retirada y acopio de escombros. Limpieza de los restos de obra. Carga manual de escombros sobre camión o contenedor.
Criterio de medición de proyecto: Superficie medida según documentación gráfica de Proyecto.
Criterio de medición de obra: Se medirá la superficie realmente demolida según especificaciones de Proyecto.

| Código | Ud | Descripción | Rendimiento | Precio | Importe |
|---|---|---|---|---|---|
| mo110 | h | Ayudante entendido. (mano de obra) | 0.341 | 2.94 | 1.00 |
| mo111 | h | Peón de obra blanca. (mano de obra) | 0.417 | 2.88 | 1.20 |
| % | % | Costes directos complementarios | 2 % | 2.20 | 0.04 |
|  |  | Costes directos |  |  | 2.24 |
