# Bóveda de mampostería de ladrillo cerámico

- Propiedad del archivo: CYPE INGENIEROS, S.A.
- Formato: FIEBDC-3/2002
- Ámbito geográfico: Colombia
- Divisa: COP
- Costes indirectos: 3.00 %
- Gastos generales: 13.00 %
- Beneficio industrial: 6.00 %
- IVA: 16.00 %

## E Estructuras

### EF Mampostería

#### EFE Bóvedas

**EFE020** m² Bóveda de mampostería de ladrillo cerámico.
Bóveda estructural de cañón, de directriz recta, realizada con mampostería de 1/2 pie de ladrillo cerámico visto perforado hidrofugado, color Salmón, acabado liso, 24x11,5x5 cm, junta rehundida, recibido con mortero de cemento confeccionado en obra, con 250 kg/m³ de cemento, color gris, dosificación 1:6, suministrado en sacos; montaje y desmontaje de cimbras y apeos.
Incluye: Montaje de cimbras y apeos. Replanteo y marcado del aparejo en la cimbra. Marcado en los muros del perímetro de la bóveda. Preparación del mortero. Ejecución de la bóveda de mampostería. Resolución de encuentros. Desmontaje de cimbras y apeos. Rejuntado. Limpieza final.
Criterio de medición de proyecto: Superficie medida por su intradós en verdadera magnitud, según documentación gráfica de Proyecto, incluyendo las partes que se introducen en las rozas, remates de base y coronación si los hubiera.
Criterio de medición de obra: Se medirá, en verdadera magnitud, por el intradós, la superficie realmente ejecutada según especificaciones de Proyecto, incluyendo las partes que se introducen en las rozas y los remates de base y coronación, si los hubiera.

| Código | Ud | Descripción | Rendimiento | Precio | Importe |
|---|---|---|---|---|---|
| mt05plt010bb | Ud | Ladrillo cerámico visto perforado hidrofugado, color Salmón, acabado liso, 24x11,5x5 cm, densidad 1700 kg/m³. (material) | 68.667 | 616.17 | 42310.55 |
| mt08aaa010a | m³ | Agua. (material) | 0.005 | 3289.66 | 16.45 |
| mt01arg005a | t | Arena de cantera, para mortero preparado en obra. (material) | 0.040 | 45246.78 | 1809.87 |
| mt08cem000d | kg | Cemento gris en sacos. (material) | 6.144 | 484.68 | 2977.87 |
| mt08cim040c | m² | Cimbra de madera de pino, dimensionada para soportar una carga máxima de trabajo de 400 kg/m², para formación de bóveda estructural de cañón. (material) | 1.000 | 183563.10 | 183563.10 |
| mq06hor010 | h | Concretera eléctrica con una capacidad de amasado de 160 l. (maquinaria) | 0.020 | 8779.49 | 175.59 |
| mo021 | h | Oficial 1ª obra gris. (mano de obra) | 1.503 | 27792.28 | 41771.80 |
| mo078 | h | Ayudante de obra gris. (mano de obra) | 1.473 | 20774.17 | 30600.35 |
| mo114 | h | Peón de obra gris. (mano de obra) | 1.260 | 20015.53 | 25219.57 |
| mo017 | h | Oficial 1ª carpintero. (mano de obra) | 0.368 | 28201.35 | 10378.10 |
| mo058 | h | Ayudante carpintero. (mano de obra) | 0.368 | 20906.73 | 7693.68 |
| % | % | Herramienta menor | 2 % | 346516.93 | 6930.34 |
|  |  | Costes directos |  |  | 353447.27 |
