# Picado con maceta y cincel, para la preparación de superficie de concreto estructural, en trabajos de reparación de estructuras

- Propiedad del archivo: CYPE INGENIEROS, S.A.
- Formato: FIEBDC-3/2002
- Ámbito geográfico: Colombia
- Costes indirectos: 3.00 %
- Gastos generales: 13.00 %
- Beneficio industrial: 6.00 %
- IVA: 16.00 %

## E Estructuras

### EH Concreto armado

#### EHK Preparación de la superficie

**EHK010** m² Picado con maceta y cincel, para la preparación de superficie de concreto estructural, en trabajos de reparación de estructuras.
Preparación superficial del concreto estructural con medios manuales, mediante picado con maceta y cincel, para proceder posteriormente a la aplicación de productos reparadores y protectores en estructura de concreto armado. Incluso parte proporcional de limpieza posterior del soporte, eliminación del polvo generado durante los trabajos, acopio, retirada y carga manual de escombros sobre camión o contenedor.
Incluye: Picado de la superficie con maceta y cincel. Limpieza de la superficie soporte. Retirada y acopio de los restos generados. Carga manual de los restos generados sobre camión o contenedor.
Criterio de medición de proyecto: Superficie medida según documentación gráfica de Proyecto.
Criterio de medición de obra: Se medirá la superficie realmente ejecutada según especificaciones de Proyecto.

| Código | Ud | Descripción | Rendimiento | Precio | Importe |
|---|---|---|---|---|---|
| mo019 | h | Oficial 1ª obra blanca. (mano de obra) | 0.813 | 4.41 | 3.59 |
| mo111 | h | Peón de obra blanca. (mano de obra) | 0.813 | 2.88 | 2.34 |
| % | % | Costes directos complementarios | 2 % | 5.93 | 0.12 |
|  |  | Costes directos |  |  | 6.05 |
