# Refuerzo de columna de concreto armado de 30x30 cm

- Propiedad del archivo: CYPE INGENIEROS, S.A.
- Formato: FIEBDC-3/2002
- Ámbito geográfico: Colombia
- Costes indirectos: 3.00 %
- Gastos generales: 13.00 %
- Beneficio industrial: 6.00 %
- IVA: 16.00 %

## E Estructuras

### EH Concreto armado

#### EHZ Refuerzos

**EHZ040** m Refuerzo de columna de concreto armado de 30x30 cm, mediante recrecido de 10 cm de espesor en todas sus caras, con concreto armado, realizado con concreto f'c=210 kg/cm² (21 MPa), clase de exposición F0 S0 P0 C0, tamaño máximo del agregado 12,5 mm, consistencia blanda, premezclado en planta, y vertido con grúa, y acero Grado 60 (fy=4200 kg/cm²), cuantía 120 kg/m³, unión directa mediante adhesivo; previa aplicación de adhesivo tixotrópico de dos componentes a base de resina epoxi, sobre la superficie del concreto endurecido.
Refuerzo de columna de concreto armado de 30x30 cm, mediante recrecido de 10 cm de espesor en todas sus caras, con concreto armado, realizado con concreto f'c=210 kg/cm² (21 MPa), clase de exposición F0 S0 P0 C0, tamaño máximo del agregado 12,5 mm, consistencia blanda, premezclado en planta, y vertido con grúa, y acero Grado 60 (fy=4200 kg/cm²), con una cuantía de 120 kg/m³, unión directa mediante adhesivo; vertido con medios manuales desde la placa de la planta superior por orificios practicados previamente. Incluso p/p de realización de los orificios para el vertido del concreto; limpieza de la superficie de concreto, eliminando polvo, suciedad o material susceptible de estar deteriorado; colocación de la armadura de refuerzo; anclaje de armaduras de refuerzo al placa superior e inferior; aplicación de una capa continua de adhesivo tixotrópico de dos componentes a base de resina epoxi, sobre la superficie del concreto endurecido; montaje del encofrado; vertido del concreto; desmontaje del encofrado y limpieza de los restos generados.
Incluye: Limpieza de la superficie de concreto. Colocación de las armaduras de refuerzo. Aplicación del adhesivo. Montaje del encofrado. Vertido del concreto. Desmontaje del encofrado. Limpieza de los restos.
Criterio de medición de proyecto: Longitud medida a ejes, según documentación gráfica de Proyecto.
Criterio de medición de obra: Se medirá, a ejes, la longitud realmente ejecutada según especificaciones de Proyecto.

| Código | Ud | Descripción | Rendimiento | Precio | Importe |
|---|---|---|---|---|---|
| mt09reh120a | kg | Adhesivo tixotrópico de dos componentes a base de resina epoxi, para la correcta unión entre el concreto fresco y el concreto endurecido o para mejorar la adherencia del concreto endurecido y el acero. (material) | 1.800 | 10.37 | 18.67 |
| mt10haf050abc | m³ | Concreto f'c=210 kg/cm² (21 MPa), clase de exposición F0 S0 P0 C0, tamaño máximo del agregado 12,5 mm, consistencia blanda, premezclado en planta, según NSR-10 y ACI 318-08. (material) | 0.168 | 101.77 | 17.10 |
| mt07aco060a | kg | Acero en barras corrugadas, Grado 60 (fy=4200 kg/cm²), elaborado en taller y colocado en obra, diámetros varios, según NTC 2289 y ASTM A 706. (material) | 19.200 | 0.99 | 19.01 |
| mt08eup010a | m² | Encofrado para columnas de concreto armado de sección rectangular o cuadrada, de hasta 3 m de altura, compuesto de chapas metálicas reutilizables de 50x50 cm, incluso p/p de accesorios de montaje. Amortizable en 50 usos. (material) | 1.200 | 8.69 | 10.43 |
| op00ciz020 |  | Cizalla para acero en barras corrugadas. | 1.000 | 0.00 | 0.00 |
| op00ata010 |  | Atadora de ferralla. | 1.000 | 0.00 | 0.00 |
| au00auh010 |  | Cubilote. | 1.000 | 0.00 | 0.00 |
| au00auh040 |  | Vibrador de concreto, eléctrico. | 1.000 | 0.00 | 0.00 |
| mo040 | h | Oficial 1ª obra negra. (mano de obra) | 1.808 | 4.43 | 8.01 |
| mo083 | h | Ayudante de obra negra. (mano de obra) | 0.961 | 3.02 | 2.90 |
| % | % | Costes directos complementarios | 2 % | 76.12 | 1.52 |
|  |  | Costes directos |  |  | 77.64 |
