# Reparación de elemento de losa de madera, mediante prótesis de mortero a base de resina epoxi y armadura

- Propiedad del archivo: CYPE INGENIEROS, S.A.
- Formato: FIEBDC-3/2002
- Ámbito geográfico: Colombia
- Divisa: COP
- Costes indirectos: 3.00 %
- Gastos generales: 13.00 %
- Beneficio industrial: 6.00 %
- IVA: 16.00 %

## E Estructuras

### EM Madera

#### EMY Reparaciones

**EMY230** Ud Reparación de elemento de losa de madera, mediante prótesis de mortero a base de resina epoxi y armadura.
Reparación de extremo de vigueta de losa de madera, eliminando la zona deteriorada y colocando una prótesis de 10x15x50 cm de mortero fluido de fraguado rápido, de dos componentes a base de resina epoxi, armado con 4 barras corrugadas de fibra de vidrio reforzada con resina de poliéster, de 0,6 m de longitud cada una y 12 mm de diámetro, ancladas a la vigueta con resina epoxi-acrilato, libre de estireno, de altas resistencias, aplicada en los taladros realizados en la parte sana de la madera, previa aplicación de lechada del mismo mortero epoxi en la superficie de madera. Montaje y desmontaje del sistema de encofrado de la zona que requiere la prótesis. Montaje y desmontaje de apeo.
Incluye: Instalación del apeo. Corte de la zona dañada y saneado. Ejecución de los taladros en la madera sana. Montaje del sistema de encofrado. Sellado del encofrado. Colocación de las barras corrugadas en los taladros. Fundido del mortero. Relleno de los taladros con resina. Desmontaje del sistema de encofrado. Desmontaje y retirada del apeo. Retirada y acopio de escombros. Carga de escombros sobre camión o contenedor.
Criterio de medición de proyecto: Número de unidades previstas, según documentación gráfica de Proyecto.
Criterio de medición de obra: Se medirá el número de unidades realmente ejecutadas según especificaciones de Proyecto.

| Código | Ud | Descripción | Rendimiento | Precio | Importe |
|---|---|---|---|---|---|
| mt08ema050b | m³ | Madera para encofrar, de 26 mm de espesor. (material) | 0.006 | 1279180.40 | 7675.08 |
| mt08var050 | kg | Alambre galvanizado para atar, de 1,30 mm de diámetro. (material) | 0.100 | 4983.82 | 498.38 |
| mt08var060 | kg | Puntas de acero de 20x100 mm. (material) | 0.050 | 29072.28 | 1453.61 |
| mt08dba010b | l | Agente desmoldeante, a base de aceites especiales, emulsionable en agua, para encofrados metálicos, fenólicos o de madera. (material) | 0.030 | 5994.54 | 179.84 |
| mt50spa050m | m³ | Tablón de madera de pino, dimensiones 20x7,2 cm. (material) | 0.001 | 1459262.43 | 1459.26 |
| mt50spa101 | kg | Clavos de acero. (material) | 0.053 | 6219.81 | 329.65 |
| mt50spa081a | Ud | Puntal metálico telescópico, de hasta 3 m de altura. (material) | 0.014 | 63968.32 | 895.56 |
| mt26reh100a | Ud | Cartucho de 380 ml de resina epoxi-acrilato, libre de estireno, de dos componentes, con dosificador y boquilla de mezcla automática, para anclajes estructurales verticales y horizontales. (material) | 0.585 | 51971.28 | 30403.20 |
| mt07cef010f | m | Barra corrugada de fibra de vidrio reforzada con resina de poliéster, de 12 mm de diámetro, con superficie arenada como mejora de la adherencia, para armado y refuerzo estructural. (material) | 2.400 | 29805.97 | 71534.33 |
| mt09reh321a | kg | Mortero fluido de fraguado rápido, de dos componentes a base de resina epoxi, con endurecedor amínico, sin retracción, de elevada resistencia mecánica, impermeable al agua y con alta resistencia a los agentes químicos, para anclajes y rellenos. (material) | 12.750 | 21317.91 | 271803.35 |
| mq09sie010 | h | Motosierra a gasolina, de 50 cm de espada y 2 kW de potencia. (maquinaria) | 0.063 | 11214.18 | 706.49 |
| op00tal010 |  | Taladro. | 1.000 | 0.00 | 0.00 |
| mo020 | h | Oficial 1ª obra blanca. (mano de obra) | 0.916 | 36735.58 | 33649.79 |
| mo112 | h | Ayudante entendido. (mano de obra) | 0.524 | 26895.45 | 14093.22 |
| mo058 | h | Ayudante carpintero. (mano de obra) | 0.283 | 27634.32 | 7820.51 |
| mo113 | h | Peón de obra blanca. (mano de obra) | 0.283 | 26456.35 | 7487.15 |
| % | % | Herramienta menor | 2 % | 449989.42 | 8999.79 |
|  |  | Costes directos |  |  | 458989.21 |
