# Refuerzo de columna o viga de madera, mediante chapas y pernos metálicos

- Propiedad del archivo: CYPE INGENIEROS, S.A.
- Formato: FIEBDC-3/2002
- Ámbito geográfico: Colombia
- Divisa: COP
- Costes indirectos: 3.00 %
- Gastos generales: 13.00 %
- Beneficio industrial: 6.00 %
- IVA: 16.00 %

## E Estructuras

### EM Madera

#### EMZ Refuerzos

**EMZ010** m Refuerzo de columna o viga de madera, mediante chapas y pernos metálicos.
Refuerzo de viga de madera, de 10x10 cm de sección, mediante la colocación en cada una de sus caras mayores de una pletina de A 572 Grado 42, de 6 mm de espesor y 47,1 kg/m², fijada a la madera con 2 pernos metálicos pasantes, con tuerca y arandela, atornillados con llave dinamométrica para la regulación del par de apriete.
Incluye: Limpieza y preparación del plano de apoyo del refuerzo. Replanteo de la posición del refuerzo y los pernos. Ejecución de los taladros pasantes. Colocación y fijación provisional de las pletinas. Colocación de los pernos con sus tuercas. Limpieza.
Criterio de medición de proyecto: Longitud medida según documentación gráfica de Proyecto.
Criterio de medición de obra: Se medirá la longitud realmente ejecutada según especificaciones de Proyecto.

| Código | Ud | Descripción | Rendimiento | Precio | Importe |
|---|---|---|---|---|---|
| mt07ala001r | kg | Pletina de acero laminado A 572 Grado 50, según ASTM A 572, para aplicaciones estructurales. Trabajada y montada en taller, para colocar con uniones atornilladas en obra. (material) | 9.420 | 9998.81 | 94188.79 |
| mt07aav030b | m | Perno roscado de acero cincado 8,8 según ISO 898-1, de 16 mm de diámetro. (material) | 0.220 | 48550.59 | 10681.13 |
| mt07aav040b | Ud | Tuerca y arandela de acero cincado 8,8 según ISO 898-2, de 16 mm de diámetro. (material) | 4.000 | 2748.82 | 10995.28 |
| op00tal010 |  | Taladro. | 1.000 | 0.00 | 0.00 |
| mo058 | h | Ayudante carpintero. (mano de obra) | 0.137 | 27634.32 | 3785.90 |
| mo047 | h | Oficial 1ª montador de estructura metálica. (mano de obra) | 0.216 | 38230.45 | 8257.78 |
| mo094 | h | Ayudante montador de estructura metálica. (mano de obra) | 0.324 | 28560.47 | 9253.59 |
| mo020 | h | Oficial 1ª obra blanca. (mano de obra) | 0.234 | 36735.58 | 8596.13 |
| mo113 | h | Peón de obra blanca. (mano de obra) | 0.103 | 26456.35 | 2725.00 |
| % | % | Herramienta menor | 2 % | 148483.60 | 2969.67 |
|  |  | Costes directos |  |  | 151453.27 |
