# Losa de placas alveolares prefabricadas de concreto pretensado

- Propiedad del archivo: CYPE INGENIEROS, S.A.
- Formato: FIEBDC-3/2002
- Ámbito geográfico: Colombia
- Divisa: COP
- Costes indirectos: 3.00 %
- Gastos generales: 13.00 %
- Beneficio industrial: 6.00 %
- IVA: 16.00 %

## E Estructuras

### EP Concreto prefabricado

#### EPF Losas

**EPF010** m² Losa de placas alveolares prefabricadas de concreto pretensado.
Losa de 20 cm de canto, realizada con placas alveolares prefabricadas de concreto pretensado, de 20 cm de canto y 120 cm de anchura, con momento flector último de 17 kN·m/m, con altura libre de planta de hasta 3 m, apoyada directamente sobre vigas de canto o muros portantes; relleno de juntas entre placas alveolares y zonas de enlace con apoyos, realizados con concreto f'c=210 kg/cm² (21 MPa), clase de exposición F0 S0 P0 C0, tamaño máximo del agregado 12,5 mm, manejabilidad blanda, preparado en obra, y fundido con medios manuales, y acero Grado 60 (fy=4200 kg/cm²) en zona de negativos, con una cuantía aproximada de 4 kg/m². Incluso piezas de acero S275JR tipo Omega, en posición invertida, laminado en caliente, con recubrimiento galvanizado, 1 kg/m², para el apoyo de las placas en los huecos de la losa y alambre de atar.
Criterio de valoración económica: El precio incluye el figurado del acero (corte y doblez) en el área de trabajo, en obra y el armado en el lugar definitivo de su colocación en obra, pero no incluye los apoyos ni las columnas.
Incluye: Replanteo de la geometría de la planta. Montaje de las placas alveolares mediante grúa. Enlace de la losa con sus apoyos. Cortes, cajeados, taladros y huecos. Colocación de las armaduras con separadores homologados. Fundido y compactación del concreto. Curado del concreto.
Criterio de medición de proyecto: Superficie medida en verdadera magnitud desde las caras exteriores de los zunchos del perímetro, según documentación gráfica de Proyecto, deduciendo los huecos de superficie mayor de 6 m².
Criterio de medición de obra: Se medirá, en verdadera magnitud, desde las caras exteriores de los zunchos del perímetro, la superficie realmente ejecutada según especificaciones de Proyecto, deduciendo los huecos de superficie mayor de 6 m².

| Código | Ud | Descripción | Rendimiento | Precio | Importe |
|---|---|---|---|---|---|
| mt07pha020cd1c | m² | Placa alveolar prefabricada de concreto pretensado de 20 cm de canto y 120 cm de anchura, con junta lateral abierta superiormente, momento flector último de 17 kN·m por m de ancho. (material) | 1.000 | 128731.70 | 128731.70 |
| mt07ala000ha | kg | Acero laminado A 572 Grado 42, en perfiles laminados en caliente, según ASTM A 572, piezas simples, para aplicaciones estructurales, acabado con imprimación antioxidante. Trabajado y montado en taller, para colocar en obra. (material) | 1.000 | 3186.11 | 3186.11 |
| mt07aco060a | kg | Acero en barras corrugadas, Grado 60 (fy=4200 kg/cm²), de varios diámetros, según NTC 2289 y ASTM A 706. (material) | 4.200 | 2109.85 | 8861.37 |
| mt08var050 | kg | Alambre galvanizado para atar, de 1,30 mm de diámetro. (material) | 0.056 | 3289.66 | 184.22 |
| mt08aaa010a | m³ | Agua. (material) | 0.002 | 3289.66 | 6.58 |
| mt01arg000d | m³ | Arena cribada. (material) | 0.006 | 77925.01 | 467.55 |
| mt01arg001de | m³ | Agregado grueso homogeneizado, de tamaño máximo 12,5 mm. (material) | 0.009 | 56407.65 | 507.67 |
| mt08cem000d | kg | Cemento gris en sacos. (material) | 3.763 | 484.68 | 1823.85 |
| mt08adt030 | l | Aditivo plastificante para la reducción del agua de amasado del concreto. (material) | 0.019 | 4908.66 | 93.26 |
| mq07gte010c | h | Grúa autopropulsada de brazo telescópico con una capacidad de elevación de 30 t y 27 m de altura máxima de trabajo. (maquinaria) | 0.185 | 190960.32 | 35327.66 |
| op00ciz020 |  | Cizalla para acero en barras corrugadas. | 1.000 | 0.00 | 0.00 |
| op00ata010 |  | Atadora de armadura. | 1.000 | 0.00 | 0.00 |
| au00auh040 |  | Vibrador de concreto, eléctrico. | 1.000 | 0.00 | 0.00 |
| mo046 | h | Oficial 1ª montador de estructura prefabricada de concreto. (mano de obra) | 0.223 | 28923.23 | 6449.88 |
| mo093 | h | Ayudante montador de estructura prefabricada de concreto. (mano de obra) | 0.223 | 21607.41 | 4818.45 |
| mo043 | h | Oficial 1ª armador de concreto. (mano de obra) | 0.078 | 28923.23 | 2256.01 |
| mo090 | h | Ayudante armador de concreto. (mano de obra) | 0.072 | 21607.41 | 1555.73 |
| mo113 | h | Peón de obra blanca. (mano de obra) | 0.015 | 20015.53 | 300.23 |
| mo112 | h | Ayudante entendido. (mano de obra) | 0.015 | 20347.74 | 305.22 |
| mo045 | h | Oficial 1ª cementador de concreto armado. (mano de obra) | 0.003 | 28923.23 | 86.77 |
| mo092 | h | Ayudante cementador de concreto armado. (mano de obra) | 0.013 | 21607.41 | 280.90 |
| % | % | Herramienta menor | 2 % | 195243.16 | 3904.86 |
|  |  | Costes directos |  |  | 199148.02 |
