# Hoja exterior en cerramiento de fachada

- Propiedad del archivo: CYPE INGENIEROS, S.A.
- Formato: FIEBDC-3/2002
- Ámbito geográfico: Colombia
- Costes indirectos: 3.00 %
- Gastos generales: 13.00 %
- Beneficio industrial: 6.00 %
- IVA: 16.00 %

## F Fachadas

### FF Mamposterías estructurales

#### FFX Hoja exterior cara vista

**FFX040** m² Hoja exterior en cerramiento de fachada, de 15 cm de espesor de mampostería estructural, de ladrillo de concreto cara vista perforado liso, color, 40x15x9 cm, con junta de 1 cm, rehundida, recibida con mortero de cemento 1:4.
Ejecución de hoja exterior de 15 cm de espesor en cerramiento de fachada de mampostería estructural, de ladrillo de concreto cara vista perforado liso, color, 40x15x9 cm, con junta de 1 cm, rehundida, recibida con mortero de cemento 1:4, con apoyo mínimo de las 2/3 partes del ladrillo sobre la losa, o sobre angulares de acero laminado galvanizado en caliente fijados a los frentes de losa si, por errores de ejecución, el ladrillo no apoya sus 2/3 partes sobre la losa. Incluso parte proporcional de enjarjes, mermas, roturas, revestimiento de los frentes de losa con ladrillos cortados, colocados con mortero de alta adherencia, encuentro con columnas, formación de esquinas, petos de cubierta, formación de dinteles mediante ladrillos a sardinel con mampostería estructural armada, jambas y mochetas, juntas de contracción, ejecución de encuentros y puntos singulares y limpieza final de la mampostería estructural ejecutada.
Incluye: Definición de los planos de fachada mediante plomos. Replanteo, planta a planta. Rectificación de irregularidades de la losa terminado. Colocación y aplomado de miras de referencia. Tendido de hilos entre miras. Colocación de plomos fijos en las aristas. Colocación de las piezas por hiladas a nivel. Revestimiento de los frentes de losa, muros y columnas. Realización de todos los trabajos necesarios para la resolución de los huecos. Repaso de las juntas y limpieza del paramento.
Criterio de medición de proyecto: Superficie medida según documentación gráfica de Proyecto, sin duplicar esquinas ni encuentros, incluyendo el revestimiento del frente de losa, deduciendo los huecos de superficie mayor de 2 m², añadiendo a cambio la superficie de la parte interior del hueco, correspondiente al desarrollo de jambas y dinteles.
Criterio de medición de obra: Se medirá la superficie realmente ejecutada según especificaciones de Proyecto, sin duplicar esquinas ni encuentros, incluyendo el revestimiento del frente de losa, deduciendo los huecos de superficie mayor de 2 m², añadiendo a cambio la superficie de la parte interior del hueco, correspondiente al desarrollo de jambas y dinteles.

| Código | Ud | Descripción | Rendimiento | Precio | Importe |
|---|---|---|---|---|---|
| mt05chl010h | Ud | Ladrillo de concreto cara vista perforado liso, color, 40x15x9 cm. (material) | 26.250 | 0.78 | 20.48 |
| mt09mor010e | m³ | Mortero de cemento CEM II/B-P 32,5 N tipo M-10, confeccionado en obra con 380 kg/m³ de cemento y una proporción en volumen 1/4. (material) | 0.019 | 136.47 | 2.59 |
| mt08adt010 | kg | Aditivo hidrófugo para impermeabilización de morteros u concretos. (material) | 0.114 | 0.85 | 0.10 |
| mt07aco060a | kg | Acero en barras corrugadas, Grado 60 (fy=4200 kg/cm²), elaborado en taller y colocado en obra, diámetros varios, según NTC 2289 y ASTM A 706. (material) | 1.000 | 0.97 | 0.97 |
| op00sie030 |  | Sierra de disco de diamante, para mesa de trabajo, de corte húmedo. | 1.000 | 0.00 | 0.00 |
| op00tal010 |  | Taladro. | 1.000 | 0.00 | 0.00 |
| mo019 | h | Oficial 1ª de obra blanca en trabajos de albañilería. (mano de obra) | 1.210 | 4.53 | 5.48 |
| mo105 | h | Peón de obra blanca en trabajos de albañilería. (mano de obra) | 0.605 | 2.92 | 1.77 |
| % | % | Costes directos complementarios | 3 % | 31.39 | 0.94 |
|  |  | Costes directos |  |  | 32.33 |
