# Muro cortina de aluminio realizado mediante el sistema parrilla tradicional con rotura de puente térmico

- Propiedad del archivo: CYPE INGENIEROS, S.A.
- Formato: FIEBDC-3/2002
- Ámbito geográfico: Colombia
- Costes indirectos: 3.00 %
- Gastos generales: 13.00 %
- Beneficio industrial: 6.00 %
- IVA: 16.00 %

## F Fachadas y muros divisorios

### FM Muros cortina

#### FMY Sistemas de muro cortina

**FMY030** m² Muro cortina de aluminio realizado mediante el sistema parrilla tradicional con rotura de puente térmico, de "TECHNAL", con estructura portante calculada para una sobrecarga máxima debida a la acción del viento de 60 kg/m², compuesta por una retícula con una separación entre montantes de 150 cm y una distancia entre ejes de la losa o puntos de anclaje de 270 cm; cerramiento compuesto de un 40% de superficie opaca (antepechos, cantos de losa y cielos rasos) y un 60% de superficie transparente fija con doble acristalamiento templado de control solar, color azul, 6/6/6.
Suministro y montaje de cerramiento de muro cortina de aluminio realizado mediante el sistema parrilla tradicional con rotura de puente térmico, de "TECHNAL", con estructura portante calculada para una sobrecarga máxima debida a la acción del viento de 60 kg/m², compuesta por una retícula con una separación entre montantes de 150 cm y una distancia entre ejes de la losa o puntos de anclaje de 270 cm, comprendiendo 2 divisiones entre plantas. Montantes de sección 100x52 mm, acabado lacado blanco; travesaños de 60x52 mm (Iy=19,09 cm4) mm, acabado lacado blanco; perfil para el anclaje puntual del vidrio; tapa embellecedora de aluminio, en remate del perfil de anclaje del vidrio, para su uso con el sistema MX Contratapa Puntual parrilla tradicional "TECHNAL"; con cerramiento compuesto de: un 40% de superficie opaca sin acristalamiento exterior, (antepechos, cantos de losa y cielos rasos), formada por panel de lámina de aluminio, de 9 mm de espesor total, acabado lacado color blanco, formado por lámina de aluminio de 0,7 mm y alma aislante de poliestireno extruido (densidad 35 kg/m³); un 60% de superficie transparente fija realizada con doble acristalamiento templado de control solar, conjunto formado por vidrio exterior templado, de control solar, color azul de 6 mm, cámara de aire deshidratada con perfil separador de aluminio y doble sellado perimetral con silicona, de 6 mm, y vidrio interior Float incoloro de 6 mm de espesor. Incluso parte proporcional de accesorios de muro cortina para el sistema parrilla tradicional "TECHNAL", elementos de anclaje y sujeción; sellado de la zona opaca con silicona neutra Elastosil 605 "SIKA"; anclajes de fijación de acero, compuestos por placa unida a la losa y angular para fijación de montantes al edificio; remates de muro a obra, realizados en lámina de aluminio de 1,5 mm de espesor. Totalmente montado.
Incluye: Preparación de las bases de fijación para recibir los sistemas de anclaje del muro cortina. Replanteo de los ejes primarios del entramado. Presentación y sujeción previa a la estructura del edificio de los ejes primarios del entramado. Alineación, aplomado y nivelación de los perfiles primarios. Sujeción definitiva del entramado primario. Preparación del sistema de recepción del entramado secundario. Alineación, aplomado y nivelación de los perfiles secundarios. Sujeción definitiva del entramado secundario. Colocación, montaje y ajuste del vidrio a los perfiles. Sellado final de estanqueidad.
Criterio de medición de proyecto: Superficie medida según documentación gráfica de Proyecto.
Criterio de medición de obra: Se medirá la superficie realmente ejecutada según especificaciones de Proyecto.

| Código | Ud | Descripción | Rendimiento | Precio | Importe |
|---|---|---|---|---|---|
| mt25mct010faa | m | Montante de aluminio, "TECHNAL", de 100x52 mm (Ix= 116,05 cm4), acabado lacado blanco, con el sello QUALICOAT, que garantiza el espesor y la calidad del proceso de lacado, incluso junta central de estanqueidad. (material) | 0.667 | 16.13 | 10.76 |
| mt25mct020caa | m | Travesaño de aluminio, "TECHNAL", de 60x52 mm (Iy= 19,09 cm4), acabado lacado blanco, con el sello QUALICOAT, que garantiza el espesor y la calidad del proceso de lacado, incluso junta central de estanqueidad. (material) | 1.111 | 12.65 | 14.05 |
| mt25mct040a | m | Pieza de anclaje puntual del vidrio, de poliamida, para su uso con el sistema MX Contratapa Puntual parrilla tradicional "TECHNAL". (material) | 1.778 | 0.84 | 1.49 |
| mt25mct030aa | m | Tapa embellecedora de aluminio horizontal y vertical, para su uso con el sistema MX Contratapa Puntual parrilla tradicional "TECHNAL", acabado lacado blanco, con el sello QUALICOAT, que garantiza el espesor y la calidad del proceso de lacado. (material) | 2.889 | 4.86 | 14.04 |
| mt25mct100a | Ud | Repercusión, por m², de accesorios de muros cortina para el sistema MX Contratapa Puntual parrilla tradicional "TECHNAL", elementos de anclaje y sujeción y remates a obra. (material) | 1.000 | 10.61 | 10.61 |
| mt21veg040yaca | m² | Doble acristalamiento templado de control solar, conjunto formado por vidrio exterior templado, de control solar, color azul de 6 mm, cámara de aire deshidratada con perfil separador de aluminio y doble sellado perimetral, de 6 mm, y vidrio interior Float incoloro de 6 mm de espesor. (material) | 0.604 | 47.51 | 28.70 |
| mt25mco045a | m² | Panel de lámina de aluminio, de 9 mm de espesor total, acabado lacado color blanco, formado por lámina de aluminio de 0,7 mm y alma aislante de poliestireno extruido (densidad 35 kg/m³). (material) | 0.402 | 13.97 | 5.62 |
| mt21sik020b | Ud | Cartucho de silicona sintética de color Elastosil-605-S "SIKA", de 310 ml (rendimiento aproximado en juntas de estanqueidad de 2 m por cartucho). (material) | 0.700 | 1.72 | 1.20 |
| mt21vva021 | Ud | Material auxiliar para la colocación de vidrios. (material) | 1.000 | 0.81 | 0.81 |
| op00ato010 |  | Atornillador. | 1.000 | 0.00 | 0.00 |
| mo018 | h | Oficial 1ª cerrajero. (mano de obra) | 0.697 | 3.12 | 2.17 |
| mo059 | h | Ayudante cerrajero. (mano de obra) | 0.951 | 2.27 | 2.16 |
| mo049 | h | Oficial 1ª instalador de fachada flotante. (mano de obra) | 1.521 | 3.17 | 4.82 |
| mo096 | h | Ayudante instalador de fachada flotante. (mano de obra) | 2.282 | 2.26 | 5.16 |
| % | % | Herramienta menor | 2 % | 101.59 | 2.03 |
|  |  | Costes directos |  |  | 103.62 |
