# Limpieza mecánica de fachada de mampostería de ladrillos cerámicos vistos en mal estado de conservación

- Propiedad del archivo: CYPE INGENIEROS, S.A.
- Formato: FIEBDC-3/2002
- Ámbito geográfico: Colombia
- Divisa: COP
- Costes indirectos: 3.00 %
- Gastos generales: 13.00 %
- Beneficio industrial: 6.00 %
- IVA: 16.00 %

## F Fachadas y muros divisorios

### FZ Limpieza y tratamientos superficiales

#### FZB Limpieza mecánica

**FZB040** m² Limpieza mecánica de fachada de mampostería de ladrillos cerámicos vistos en mal estado de conservación, mediante la aplicación sobre la superficie de lanza de agua a presión, considerando un grado de complejidad medio.
Limpieza mecánica de fachada de mampostería de ladrillos cerámicos vistos en mal estado de conservación, mediante la aplicación de lanza de agua a presión a diferentes temperaturas (fría, caliente o vapor de agua), y de un humectante y fungicida inocuo, proyectado mediante el vehículo acuoso, comenzando por la parte más alta de la fachada en franjas horizontales de 2 a 4 m de altura, hasta disolver la suciedad superficial. Incluso pruebas previas necesarias para ajustar los parámetros de la limpieza y evitar daños en los materiales, transporte, montaje y desmontaje de equipo; eliminación de los detritus acumulados en las zonas inferiores con agua abundante y manualmente en vuelos, cornisas y salientes; acopio, retirada y carga de restos generados sobre camión o contenedor; considerando un grado de complejidad medio.
Incluye: Montaje y preparación del equipo. Realización de pruebas para ajuste de los parámetros de limpieza. Aplicación mecánica del chorro de agua con lanza de agua. Desmontaje del equipo. Limpieza de la superficie soporte. Retirada y acopio del material proyectado y los restos generados. Carga del material proyectado y los restos generados sobre camión o contenedor.
Criterio de medición de proyecto: Superficie medida según documentación gráfica de Proyecto.
Criterio de medición de obra: Se medirá la superficie realmente ejecutada según especificaciones de Proyecto.

| Código | Ud | Descripción | Rendimiento | Precio | Importe |
|---|---|---|---|---|---|
| mt08aaa010a | m³ | Agua. (material) | 0.040 | 2858.80 | 114.35 |
| mt27prb010 | kg | Protector químico insecticida-fungicida. (material) | 0.132 | 18968.46 | 2503.84 |
| mq08lch020c | h | Equipo de chorro de agua a presión, con adaptador para lanza de agua. (maquinaria) | 0.230 | 10399.05 | 2391.78 |
| mo112 | h | Ayudante entendido. (mano de obra) | 0.263 | 10101.54 | 2656.71 |
| mo020 | h | Oficial 1ª obra blanca. (mano de obra) | 0.394 | 13844.46 | 5454.72 |
| % | % | Herramienta menor | 2 % | 13121.40 | 262.43 |
|  |  | Costes directos |  |  | 13383.83 |
