# Limpieza mecánica en seco de fachada de mampostería de ladrillos cerámicos vistos en buen estado de conservación

- Propiedad del archivo: CYPE INGENIEROS, S.A.
- Formato: FIEBDC-3/2002
- Ámbito geográfico: Colombia
- Divisa: COP
- Costes indirectos: 3.00 %
- Gastos generales: 13.00 %
- Beneficio industrial: 6.00 %
- IVA: 16.00 %

## F Fachadas y muros divisorios

### FZ Limpieza y tratamientos superficiales

#### FZB Limpieza mecánica

**FZB050** m² Limpieza mecánica en seco de fachada de mampostería de ladrillos cerámicos vistos en buen estado de conservación, mediante la aplicación sobre la superficie de chorro de aire a presión, considerando un grado de complejidad medio.
Limpieza mecánica en seco de fachada de mampostería de ladrillos cerámicos vistos en buen estado de conservación, mediante la aplicación de aire a presión hasta eliminar el polvo, las partículas adheridas y los detritus existentes, aplicando el tratamiento por franjas horizontales completas, con vuelos, cornisas y salientes. Incluso pruebas previas necesarias para ajustar los parámetros de la limpieza y evitar daños en los materiales, transporte, montaje y desmontaje de equipo; inspección general de la fachada y eliminación de aquellos elementos que pudieran desprenderse; acopio, retirada y carga de restos generados sobre camión o contenedor; considerando un grado de complejidad medio.
Incluye: Montaje y preparación del equipo. Realización de pruebas para ajuste de los parámetros de limpieza. Aplicación mecánica del chorro de aire a presión. Desmontaje del equipo. Limpieza de la superficie soporte. Retirada y acopio de los restos generados. Carga de los restos generados sobre camión o contenedor.
Criterio de medición de proyecto: Superficie medida según documentación gráfica de Proyecto.
Criterio de medición de obra: Se medirá la superficie realmente ejecutada según especificaciones de Proyecto.

| Código | Ud | Descripción | Rendimiento | Precio | Importe |
|---|---|---|---|---|---|
| mq08lch030 | h | Equipo de chorro de aire a presión. (maquinaria) | 0.191 | 5480.77 | 1046.83 |
| mo020 | h | Oficial 1ª obra blanca. (mano de obra) | 0.219 | 13844.46 | 3031.94 |
| mo112 | h | Ayudante entendido. (mano de obra) | 0.219 | 10101.54 | 2212.24 |
| % | % | Herramienta menor | 2 % | 6291.01 | 125.82 |
|  |  | Costes directos |  |  | 6416.83 |
