# Bancada continua flotante antivibración

- Propiedad del archivo: CYPE INGENIEROS, S.A.
- Formato: FIEBDC-3/2002
- Ámbito geográfico: Colombia
- Divisa: COP
- Costes indirectos: 3.00 %
- Gastos generales: 13.00 %
- Beneficio industrial: 6.00 %
- IVA: 16.00 %

## H Remates y ayudas

### HB Bancadas

#### HBH De concreto

**HBH020** Ud Bancada continua flotante antivibración, de concreto armado, para apoyo de maquinaria, de 150x100x16 cm, compuesta de concreto f'c=210 kg/cm² (21 MPa), clase de exposición F0 S0 P0 C0, tamaño máximo del agregado 12,5 mm, manejabilidad blanda, preparado en obra, y fundido con medios manuales, malla electrosoldada tipo XX 50, 25x25 cm y Ø 4-4 mm, sobre una lámina de espuma de polietileno de alta densidad, de 3 mm de espesor, apoyada sobre paneles antivibración de fibra de vidrio moldeada con ligante sintético, de 50 mm de espesor. Incluso capa separadora de film de polietileno de 0,05 mm de espesor y encofrado perimetral de ladrillo cerámico hueco.
Bancada continua flotante antivibración, de concreto armado, para apoyo de maquinaria, de 150x100x16 cm, compuesta de concreto f'c=210 kg/cm² (21 MPa), clase de exposición F0 S0 P0 C0, tamaño máximo del agregado 12,5 mm, manejabilidad blanda, preparado en obra, y fundido con medios manuales, malla electrosoldada tipo XX 50, 25x25 cm y Ø 4-4 mm, sobre una lámina de espuma de polietileno de alta densidad, de 3 mm de espesor, apoyada sobre paneles antivibración de fibra de vidrio moldeada con ligante sintético, de 50 mm de espesor. Incluso capa separadora de film de polietileno de 0,05 mm de espesor y encofrado perimetral de ladrillo cerámico hueco.
Incluye: Replanteo y trazado de la bancada. Colocación del film de polietileno. Colocación y fijación del encofrado perimetral. Colocación del panel antivibración. Colocación de la lámina antiimpacto. Colocación de las armaduras con separadores homologados. Preparación del concreto. Fundido y compactación del concreto. Regleado y nivelación de la capa de compresión. Curado del concreto.
Criterio de medición de proyecto: Número de unidades previstas, según documentación gráfica de Proyecto.
Criterio de medición de obra: Se medirá el número de unidades realmente ejecutadas según especificaciones de Proyecto.

| Código | Ud | Descripción | Rendimiento | Precio | Importe |
|---|---|---|---|---|---|
| mt16png010a | m² | Film de polietileno de 0,05 mm de espesor y 46 g/m² de masa superficial. (material) | 1.575 | 612.49 | 964.67 |
| mt04lvc010h | Ud | Ladrillo cerámico hueco doble, para revestir, 33x16x9 cm, densidad 810 kg/m³. (material) | 14.706 | 518.77 | 7629.03 |
| mt08aaa010a | m³ | Agua. (material) | 0.061 | 2918.09 | 178.00 |
| mt09mif010ca | t | Mortero seco para albañilería, de cemento, color gris, categoría M-5 (resistencia a compresión 5 N/mm²), suministrado en sacos. (material) | 0.012 | 63802.01 | 765.62 |
| mt16pnc020a | m² | Lámina de espuma de polietileno de alta densidad de 3 mm de espesor; proporcionando una reducción del nivel global de presión de ruido de impactos de 16 dB. (material) | 1.575 | 1677.50 | 2642.06 |
| mt16pnc010a | m | Cinta viscoelástica autoadhesiva con autoprotección de aluminio, de 50 mm de anchura y de 1,5 mm de espesor, para sellado de juntas. (material) | 0.158 | 2865.73 | 452.79 |
| mt16avg070a | Ud | Panel antivibración de fibra de vidrio moldeada con ligante sintético, de 1150x550x50 mm y 2000 kg/cm² de carga máxima a compresión. (material) | 2.609 | 44034.25 | 114885.36 |
| mt07ame050aae | m² | Malla electrosoldada tipo XX 50, 25x25 cm y Ø 4-4 mm, según NTC 5806 y ASTM A1064 / A1064M. (material) | 1.650 | 1751.25 | 2889.56 |
| mt01arg000d | m³ | Arena cribada. (material) | 0.146 | 67901.42 | 9913.61 |
| mt01arg001de | m³ | Agregado grueso homogeneizado de tamaño máximo 12,5 mm. (material) | 0.220 | 49151.86 | 10813.41 |
| mt08cem000d | kg | Cemento gris en sacos. (material) | 94.618 | 429.93 | 40679.12 |
| mq06hor010 | h | Concretera. (maquinaria) | 0.185 | 3435.18 | 635.51 |
| au00auh010 |  | Balde de pluma grúa. | 1.000 | 0.00 | 0.00 |
| au00auh040 |  | Vibrador de concreto, eléctrico. | 1.000 | 0.00 | 0.00 |
| mo042 | h | Oficial 1ª obra negra. (mano de obra) | 0.342 | 20839.29 | 7127.04 |
| mo089 | h | Ayudante de obra negra. (mano de obra) | 0.342 | 15358.80 | 5252.71 |
| mo113 | h | Peón de obra blanca. (mano de obra) | 0.569 | 14022.65 | 7978.89 |
| mo020 | h | Oficial 1ª obra blanca. (mano de obra) | 0.415 | 19843.71 | 8235.14 |
| mo112 | h | Ayudante entendido. (mano de obra) | 0.379 | 14317.68 | 5426.40 |
| mo054 | h | Oficial 1ª colocador de aislantes. (mano de obra) | 0.339 | 20511.20 | 6953.30 |
| mo101 | h | Ayudante colocador de aislantes. (mano de obra) | 0.170 | 14628.70 | 2486.88 |
| % | % | Herramienta menor | 2 % | 235909.10 | 4718.18 |
|  |  | Costes directos |  |  | 240627.28 |
