# Recibido de carpintería

- Propiedad del archivo: CYPE INGENIEROS, S.A.
- Formato: FIEBDC-3/2002
- Ámbito geográfico: Colombia
- Divisa: COP
- Costes indirectos: 3.00 %
- Gastos generales: 13.00 %
- Beneficio industrial: 6.00 %
- IVA: 16.00 %

## H Remates y ayudas

### HE Recibidos

#### HED Carpinterías

**HED010** Ud Recibido de carpintería.
Recibido de carpintería de aluminio, acero o PVC, con patillas de anclaje, de hasta 2 m² de superficie, con mortero de cemento, confeccionado en obra, con aditivo hidrófugo, dosificación 1:6.
Incluye: Replanteo. Apertura de huecos para embutir los anclajes. Nivelación y aplomado. Apuntalamiento. Tapado de huecos con mortero.
Criterio de medición de proyecto: Número de unidades previstas, según documentación gráfica de Proyecto.
Criterio de medición de obra: Se medirá el número de unidades realmente ejecutadas según especificaciones de Proyecto.

| Código | Ud | Descripción | Rendimiento | Precio | Importe |
|---|---|---|---|---|---|
| mt08aaa010a | m³ | Agua. (material) | 0.006 | 3289.66 | 19.74 |
| mt01arg005a | t | Arena de cantera, para mortero preparado en obra. (material) | 0.016 | 45246.78 | 723.95 |
| mt08cem000d | kg | Cemento gris en sacos. (material) | 2.500 | 484.68 | 1211.70 |
| mt08adt010 | kg | Aditivo hidrófugo para impermeabilización de morteros u concretos. (material) | 0.050 | 2631.73 | 131.59 |
| mq06hor010 | h | Concretera eléctrica con una capacidad de amasado de 160 l. (maquinaria) | 0.008 | 8779.49 | 70.24 |
| mo020 | h | Oficial 1ª obra blanca. (mano de obra) | 0.952 | 27792.28 | 26458.25 |
| mo113 | h | Peón de obra blanca. (mano de obra) | 1.057 | 20015.53 | 21156.42 |
| % | % | Herramienta menor | 2 % | 49771.89 | 995.44 |
|  |  | Costes directos |  |  | 50767.33 |
