# Albardilla de concreto polímero

- Propiedad del archivo: CYPE INGENIEROS, S.A.
- Formato: FIEBDC-3/2002
- Ámbito geográfico: Colombia
- Divisa: COP
- Costes indirectos: 3.00 %
- Gastos generales: 13.00 %
- Beneficio industrial: 6.00 %
- IVA: 16.00 %

## H Remates y ayudas

### HR Remates de fachada

#### HRP De concreto polímero

**HRP020** m Albardilla de concreto polímero.
Albardilla de concreto polímero de superficie pulida, con un ángulo de inclinación de 10°, color gris, diseño a dos aguas, de 120x25 mm, con goterón, para cubrición de muros, anclaje metálico de acero inoxidable y grava adherida a la superficie en su cara inferior; colocación con adhesivo cementoso flexible y de gran adherencia, C2 S2 sobre una capa de regularización de mortero de cemento, confeccionado en obra, con aditivo hidrófugo, dosificación 1:3, sobre el que se introducen los anclajes metálicos; y sellado de las juntas entre piezas y, en su caso, de las uniones con los muros con masilla de poliuretano, previa aplicación de la imprimación.
Incluye: Preparación de la superficie de apoyo. Replanteo de las piezas. Corte de las piezas. Colocación, aplomado, nivelación y alineación de las piezas. Sellado de juntas y limpieza.
Criterio de medición de proyecto: Longitud medida a ejes, según documentación gráfica de Proyecto.
Criterio de medición de obra: Se medirá, a ejes, la longitud realmente ejecutada según especificaciones de Proyecto.

| Código | Ud | Descripción | Rendimiento | Precio | Importe |
|---|---|---|---|---|---|
| mt08aaa010a | m³ | Agua. (material) | 0.006 | 3289.66 | 19.74 |
| mt01arg005a | t | Arena de cantera, para mortero preparado en obra. (material) | 0.010 | 45246.78 | 452.47 |
| mt08cem000d | kg | Cemento gris en sacos. (material) | 3.150 | 484.68 | 1526.74 |
| mt08adt010 | kg | Aditivo hidrófugo para impermeabilización de morteros u concretos. (material) | 0.063 | 2631.73 | 165.80 |
| mt20wwa040 | kg | Adhesivo cementoso flexible y de gran adherencia, C2 S2. (material) | 2.400 | 1345.14 | 3228.34 |
| mt20aho010aa | m | Albardilla de concreto polímero de superficie pulida, con un ángulo de inclinación de 10°, color gris, diseño a dos aguas, de 120x25 mm, con goterón, para cubrición de muros, anclaje metálico de acero inoxidable y grava adherida a la superficie en su cara inferior, suministrada en piezas de hasta 1,3 m de longitud. (material) | 1.050 | 50765.47 | 53303.74 |
| mt20wwa025 | m | Perfil de espuma de polietileno, de 6 mm de diámetro, para relleno de juntas. (material) | 1.200 | 1049.21 | 1259.05 |
| mt20wwa035 | Ud | Cartucho de 250 cm³ de imprimación para masillas. (material) | 0.041 | 14392.96 | 590.11 |
| mt20wwa030 | Ud | Cartucho de 310 cm³ de masilla de poliuretano impermeable. (material) | 0.082 | 19692.81 | 1614.81 |
| mq06hor010 | h | Concretera eléctrica con una capacidad de amasado de 160 l. (maquinaria) | 0.006 | 8779.49 | 52.68 |
| op00amo010 |  | Amoladora o radial. | 1.000 | 0.00 | 0.00 |
| mo020 | h | Oficial 1ª obra blanca. (mano de obra) | 0.276 | 27792.28 | 7670.67 |
| mo113 | h | Peón de obra blanca. (mano de obra) | 0.349 | 20015.53 | 6985.42 |
| % | % | Herramienta menor | 2 % | 76869.57 | 1537.39 |
|  |  | Costes directos |  |  | 78406.96 |
