# Aerotermo

- Propiedad del archivo: CYPE INGENIEROS, S.A.
- Formato: FIEBDC-3/2002
- Ámbito geográfico: Colombia
- Divisa: COP
- Costes indirectos: 3.00 %
- Gastos generales: 13.00 %
- Beneficio industrial: 6.00 %
- IVA: 16.00 %

## I Instalaciones

### IC Calefacción, refrigeración, climatización y A.C.S.

#### ICF Unidades no autónomas para climatización

**ICF110** Ud Aerotermo.
Aerotermo de agua caliente, para instalación solar térmica, alimentación trifásica a 400 V, potencia disipadora de 56 kW, con un ventilador de 780 W de potencia, adecuado para funcionar con solución agua-glicol de hasta el 40% de anticongelante puro, de alta resistencia a la corrosión. Totalmente montado, conexionado y puesto en marcha por la empresa instaladora para la comprobación de su correcto funcionamiento.
Incluye: Replanteo de la unidad. Colocación y fijación de la unidad. Conexionado con las redes de conducción de agua y eléctrica. Puesta en marcha.
Criterio de medición de proyecto: Número de unidades previstas, según documentación gráfica de Proyecto.
Criterio de medición de obra: Se medirá el número de unidades realmente ejecutadas según especificaciones de Proyecto.

| Código | Ud | Descripción | Rendimiento | Precio | Importe |
|---|---|---|---|---|---|
| mt38csj600aa | Ud | Aerotermo de agua caliente, para instalación solar térmica, alimentación trifásica a 400 V, potencia disipadora de 56 kW, con un ventilador de 780 W de potencia, adecuado para funcionar con solución agua-glicol de hasta el 40% de anticongelante puro, de alta resistencia a la corrosión. (material) | 1.000 | 14047895.55 | 14047895.55 |
| mo005 | h | Oficial 1ª instalador de climatización. (mano de obra) | 3.471 | 37753.36 | 131041.91 |
| mo104 | h | Ayudante instalador de climatización. (mano de obra) | 3.471 | 27409.04 | 95136.78 |
| % | % | Herramienta menor | 2 % | 14274074.24 | 285481.48 |
|  |  | Costes directos |  |  | 14559555.72 |
