# Grupo de presión doméstico

- Propiedad del archivo: CYPE INGENIEROS, S.A.
- Formato: FIEBDC-3/2002
- Ámbito geográfico: Colombia
- Divisa: COP
- Costes indirectos: 3.00 %
- Gastos generales: 13.00 %
- Beneficio industrial: 6.00 %
- IVA: 16.00 %

## I Instalaciones

### IF Fontanería

#### IFD Tanques/grupos de presión

**IFD005** Ud Grupo de presión doméstico.
Grupo de presión doméstico, para suministro de agua en aspiración con carga, formado por: electrobomba centrífuga monocelular horizontal de hierro fundido, con una potencia de 1,1 kW, para una presión máxima de trabajo de 8 bar, temperatura máxima del líquido conducido 35°C, cuerpo de impulsión de hierro fundido, eje motor de AISI 303, impulsor de latón, soporte de hierro fundido, cierre mecánico de carbón/cerámica/NBR, motor asíncrono de 2 polos y ventilación forzada, aislamiento clase F, protección IP44, para alimentación monofásica a 230 V a 230 V y 50 Hz de frecuencia, condensador y protección termoamperimétrica de rearme automático incorporados, con depósito acumulador de acero inoxidable esférico de 24 l, con membrana recambiable, presostato, manómetro y racor de varias vías, y cable eléctrico de conexión con enchufe tipo shuko. Incluso tubos entre los distintos elementos y accesorios. Totalmente montado, conexionado y puesto en marcha por la empresa instaladora para la comprobación de su correcto funcionamiento. Sin incluir la instalación eléctrica.
Incluye: Replanteo. Colocación y fijación del grupo de presión. Colocación y fijación de tuberías y accesorios. Conexionado. Puesta en marcha.
Criterio de medición de proyecto: Número de unidades previstas, según documentación gráfica de Proyecto.
Criterio de medición de obra: Se medirá el número de unidades realmente ejecutadas según especificaciones de Proyecto.

| Código | Ud | Descripción | Rendimiento | Precio | Importe |
|---|---|---|---|---|---|
| mt37bce180j | Ud | Grupo de presión doméstico, para suministro de agua en aspiración con carga, formado por: electrobomba centrífuga monocelular horizontal de hierro fundido, con una potencia de 1,1 kW, para una presión máxima de trabajo de 8 bar, temperatura máxima del líquido conducido 35°C, cuerpo de impulsión de hierro fundido, eje motor de AISI 303, impulsor de latón, soporte de hierro fundido, cierre mecánico de carbón/cerámica/NBR, motor asíncrono de 2 polos y ventilación forzada, aislamiento clase F, protección IP44, para alimentación monofásica a 230 V a 230 V y 50 Hz de frecuencia, condensador y protección termoamperimétrica de rearme automático incorporados, con depósito acumulador de acero inoxidable esférico de 24 l, con membrana recambiable, presostato, manómetro y racor de varias vías, y cable eléctrico de conexión con enchufe tipo shuko. (material) | 1.000 | 854331.88 | 854331.88 |
| mt37sve010e | Ud | Válvula de esfera de latón niquelado para roscar de 1 1/4". (material) | 1.000 | 45301.43 | 45301.43 |
| mt37sve010d | Ud | Válvula de esfera de latón niquelado para roscar de 1". (material) | 1.000 | 32810.81 | 32810.81 |
| mt37svr010c | Ud | Válvula de retención de latón para roscar de 1". (material) | 1.000 | 21812.50 | 21812.50 |
| mt37www050c | Ud | Manguito antivibración, de goma, con rosca de 1", para una presión máxima de trabajo de 10 bar. (material) | 1.000 | 66652.30 | 66652.30 |
| mt37www010 | Ud | Material auxiliar para instalaciones hidráulicas. (material) | 1.000 | 3779.39 | 3779.39 |
| mo008 | h | Oficial 1ª plomero. (mano de obra) | 5.509 | 28562.29 | 157349.66 |
| mo107 | h | Ayudante plomero. (mano de obra) | 2.755 | 20736.29 | 57128.48 |
| % | % | Herramienta menor | 4 % | 1239166.45 | 49566.66 |
|  |  | Costes directos |  |  | 1288733.11 |
