# Torre para tanque elevado

- Propiedad del archivo: CYPE INGENIEROS, S.A.
- Formato: FIEBDC-3/2002
- Ámbito geográfico: Colombia
- Divisa: COP
- Costes indirectos: 3.00 %
- Gastos generales: 13.00 %
- Beneficio industrial: 6.00 %
- IVA: 16.00 %

## I Instalaciones

### IF Fontanería

#### IFD Tanques/grupos de presión

**IFD065** Ud Torre para tanque elevado.
Torre metálica de celosía de 4,2 m de altura para tanque elevado de hasta 750 l, con escalera de acceso y base de fijación del tanque de 1x1 m, empotrada en dado de concreto f'c=240 kg/cm² (24 MPa), clase de exposición F0 S0 P0 C0, tamaño máximo del agregado 19 mm, manejabilidad blanda, fabricado en planta, fundido desde camión, en suelo cohesivo. Incluso excavación para cimentación con medios mecánicos, transporte y descarga. Totalmente montada.
Incluye: Replanteo. Transporte y descarga. Excavación de la cimentación. Eliminación de las tierras sueltas del fondo de la excavación. Montaje de la torre. Izado de la torre. Colocación y aplomado. Fundido y compactación del concreto. Eliminación de restos, limpieza final y retirada de escombros. Carga de escombros sobre camión o contenedor.
Criterio de medición de proyecto: Número de unidades previstas, según documentación gráfica de Proyecto.
Criterio de medición de obra: Se medirá el número de unidades realmente ejecutadas según especificaciones de Proyecto.

| Código | Ud | Descripción | Rendimiento | Precio | Importe |
|---|---|---|---|---|---|
| mt37tod010a | Ud | Torre metálica de celosía de 4,2 m de altura para tanque elevado de hasta 750 l, con escalera de acceso y base de fijación del tanque de 1x1 m. (material) | 1.000 | 846935.07 | 846935.07 |
| mt10hmf050qee | m³ | Concreto simple f'c=240 kg/cm² (24 MPa), clase de exposición F0 S0 P0 C0, tamaño máximo del agregado 19 mm, manejabilidad blanda, fabricado en planta, según NSR-10 y ACI 318. (material) | 1.000 | 350603.33 | 350603.33 |
| mq04cag010a | h | Camión con grúa de hasta 6 t. (maquinaria) | 0.232 | 140940.12 | 32698.11 |
| mq01exn010i | h | Miniretroexcavadora sobre neumáticos, de 37,5 kW. (maquinaria) | 0.487 | 130252.04 | 63432.74 |
| mo020 | h | Oficial 1ª obra blanca. (mano de obra) | 1.486 | 27792.28 | 41299.33 |
| mo077 | h | Ayudante de obra blanca. (mano de obra) | 1.486 | 20774.17 | 30870.42 |
| % | % | Herramienta menor | 2 % | 1365839.00 | 27316.78 |
|  |  | Costes directos |  |  | 1393155.78 |
