# Llave de esfera de acero inoxidable con mando de palanca, con bridas en ambos lados de 2" de diámetro, PN=40 bar

- Propiedad del archivo: CYPE INGENIEROS, S.A.
- Formato: FIEBDC-3/2002
- Ámbito geográfico: Colombia
- Costes indirectos: 3.00 %
- Gastos generales: 13.00 %
- Beneficio industrial: 6.00 %
- IVA: 16.00 %

## I Instalaciones

### IG Gas

#### IGW Elementos

**IGW020** Ud Llave de esfera de acero inoxidable con mando de palanca, con bridas en ambos lados de 2" de diámetro, PN=40 bar.
Suministro e instalación de llave de esfera de acero inoxidable con mando de palanca, con bridas en ambos lados de 2" de diámetro, PN=40 bar.
Incluye: Montaje, conexionado y comprobación de su correcto funcionamiento.
Criterio de medición de proyecto: Número de unidades previstas, según documentación gráfica de Proyecto.
Criterio de medición de obra: Se medirá el número de unidades realmente ejecutadas según especificaciones de Proyecto.

| Código | Ud | Descripción | Rendimiento | Precio | Importe |
|---|---|---|---|---|---|
| mt43acv110f | Ud | Llave de esfera de acero inoxidable con mando de palanca, con bridas en ambos lados de 2" de diámetro, PN=40 bar. (material) | 1.000 | 199.12 | 199.12 |
| mo010 | h | Oficial 1ª instalador de gas. (mano de obra) | 0.486 | 3.17 | 1.54 |
| mo109 | h | Ayudante instalador de gas. (mano de obra) | 0.486 | 2.26 | 1.10 |
| % | % | Herramienta menor | 2 % | 201.76 | 4.04 |
|  |  | Costes directos |  |  | 205.80 |
