# Armazón metálico para puerta corredera de madera

- Propiedad del archivo: CYPE INGENIEROS, S.A.
- Formato: FIEBDC-3/2002
- Ámbito geográfico: Colombia
- Divisa: COP
- Costes indirectos: 3.00 %
- Gastos generales: 13.00 %
- Beneficio industrial: 6.00 %
- IVA: 16.00 %

## L Carpintería, closets, cerrajería, vidrios y protecciones solares

### LP Puertas interiores

#### LPM De madera

**LPM020** Ud Armazón metálico para puerta corredera de madera.
Armazón metálico de lámina corrugada, preparado para alojar la hoja de una puerta corredera simple, de madera, de 60x200 cm y 4 cm de espesor máximo de hoja, con malla metálica, de mayor altura y anchura que el armazón, para el refuerzo del encuentro entre el armazón y la pared, fijada al armazón con clips; colocación en pared de mampostería para revestir con mortero o con yeso, de 9 cm de espesor total, incluyendo la mampostería y el revestimiento.
Incluye: Montaje y colocación del armazón con los distanciadores en sus alojamientos. Nivelación y fijación a la pared con pelladas de mortero o yeso. Fijación sobre el piso mediante atornillado. Rejuntado. Fijación de la malla al armazón mediante clips.
Criterio de medición de proyecto: Número de unidades previstas, según documentación gráfica de Proyecto.
Criterio de medición de obra: Se medirá el número de unidades realmente ejecutadas según especificaciones de Proyecto.

| Código | Ud | Descripción | Rendimiento | Precio | Importe |
|---|---|---|---|---|---|
| mt22amy010aaa | Ud | Armazón metálico de lámina corrugada, preparado para alojar la hoja de una puerta corredera simple, de madera, de 60x200 cm y 4 cm de espesor máximo de hoja, con malla metálica, de mayor altura y anchura que el armazón, para el refuerzo del encuentro entre el armazón y la pared y clips para su fijación al armazón; para colocar en pared de mampostería para revestir con mortero o con yeso, de 9 cm de espesor total, incluyendo la mampostería y el revestimiento; con raíl superior, guía inferior y accesorios. (material) | 1.000 | 654037.30 | 654037.30 |
| mo020 | h | Oficial 1ª obra blanca. (mano de obra) | 1.270 | 36735.58 | 46654.19 |
| mo077 | h | Ayudante de obra blanca. (mano de obra) | 1.270 | 27459.10 | 34873.06 |
| % | % | Herramienta menor | 2 % | 735564.55 | 14711.29 |
|  |  | Costes directos |  |  | 750275.84 |
