# Luna de vidrio templado incoloro, de 6 mm de espesor

- Propiedad del archivo: CYPE INGENIEROS, S.A.
- Formato: FIEBDC-3/2002
- Ámbito geográfico: Colombia
- Costes indirectos: 3.00 %
- Gastos generales: 13.00 %
- Beneficio industrial: 6.00 %
- IVA: 16.00 %

## L Carpintería, closets, vidrios y protecciones solares

### LV Vidrios

#### LVT Templados

**LVT010** m² Luna de vidrio templado incoloro, de 6 mm de espesor.
Suministro y colocación de luna de vidrio templado incoloro, de 6 mm de espesor, fijada sobre carpintería con acuñado mediante calzos de apoyo perimetrales y laterales, sellado en frío con silicona sintética incolora (no acrílica), compatible con el material soporte. Incluso parte proporcional de herrajes de fijación, cortes del vidrio y colocación de junquillos.
Incluye: Limpieza del hueco. Replanteo. Realización de rozas en las caras laterales e inferior del hueco. Empotramiento de los herrajes de fijación a obra. Presentación de las hojas en el hueco y montaje de las mismas mediante herrajes de unión. Señalización de las hojas.
Criterio de medición de proyecto: Superficie medida según documentación gráfica de Proyecto.
Criterio de medición de obra: Se medirá la superficie realmente ejecutada según especificaciones de Proyecto, sumando, para cada una de las piezas, la superficie resultante de redondear por exceso cada una de sus aristas a múltiplos de 30 mm.

| Código | Ud | Descripción | Rendimiento | Precio | Importe |
|---|---|---|---|---|---|
| mt21vtt011b | m² | Luna de vidrio templado incoloro, de 6 mm de espesor, incluso parte proporcional de herrajes de fijación. (material) | 1.006 | 13.79 | 13.87 |
| mt21vva015 | Ud | Cartucho de silicona sintética incolora de 310 ml (rendimiento aproximado de 12 m por cartucho). (material) | 0.290 | 2.41 | 0.70 |
| mt21vva021 | Ud | Material auxiliar para la colocación de vidrios. (material) | 1.500 | 0.81 | 1.22 |
| mo055 | h | Oficial 1ª cristalero. (mano de obra) | 0.508 | 3.31 | 1.68 |
| mo110 | h | Ayudante cristalero. (mano de obra) | 0.508 | 2.44 | 1.24 |
| % | % | Herramienta menor | 2 % | 18.71 | 0.37 |
|  |  | Costes directos |  |  | 19.08 |
