# Aislamiento termoacústico de suelos flotantes, con poliestireno expandido

- Propiedad del archivo: CYPE INGENIEROS, S.A.
- Formato: FIEBDC-3/2002
- Ámbito geográfico: Colombia
- Divisa: COP
- Costes indirectos: 3.00 %
- Gastos generales: 13.00 %
- Beneficio industrial: 6.00 %
- IVA: 16.00 %

## N Aislamientos e impermeabilizaciones

### NA Aislamientos térmicos

#### NAL Suelos flotantes

**NAL030** m² Aislamiento termoacústico de suelos flotantes, con poliestireno expandido.
Aislamiento termoacústico de suelos flotantes, formado por panel rígido de poliestireno expandido, de superficie lisa y mecanizado lateral recto, de 10 mm de espesor, resistencia térmica 0,35 m²K/W, conductividad térmica 0,03 W/(mK), cubierto con film de polietileno de 0,2 mm de espesor y desolidarización perimetral realizada con el mismo material aislante. Colocación en obra: a tope, simplemente apoyado, preparado para recibir un contrapiso de mortero u concreto. Incluso cinta autoadhesiva para sellado de juntas.
Incluye: Limpieza y preparación de la superficie soporte. Replanteo y corte del aislamiento. Colocación del aislamiento. Colocación del film de polietileno. Sellado de juntas del film de polietileno.
Criterio de medición de proyecto: Superficie medida según documentación gráfica de Proyecto.
Criterio de medición de obra: Se medirá la superficie realmente ejecutada según especificaciones de Proyecto.

| Código | Ud | Descripción | Rendimiento | Precio | Importe |
|---|---|---|---|---|---|
| mt16pel060nad | m² | Panel rígido de poliestireno expandido, de superficie lisa y mecanizado lateral recto, de 10 mm de espesor, resistencia térmica 0,35 m²K/W, conductividad térmica 0,03 W/(mK), Euroclase E de reacción al fuego, con código de designación EPS-EN 13163-T3-L3-W2-S5-P10-TR200-DS(N)2-BS150-CS(10)100; proporcionando una reducción del nivel global de presión de ruido de impactos de 27 dB. (material) | 1.100 | 11695.22 | 12864.74 |
| mt16png010d | m² | Film de polietileno de 0,2 mm de espesor y 184 g/m² de masa superficial. (material) | 1.100 | 2399.68 | 2639.65 |
| mt16aaa030 | m | Cinta autoadhesiva para sellado de juntas. (material) | 0.400 | 1755.86 | 702.34 |
| mo054 | h | Oficial 1ª colocador de aislantes. (mano de obra) | 0.099 | 28562.29 | 2827.67 |
| mo101 | h | Ayudante colocador de aislantes. (mano de obra) | 0.099 | 20774.17 | 2056.64 |
| % | % | Herramienta menor | 2 % | 21091.04 | 421.82 |
|  |  | Costes directos |  |  | 21512.86 |
