# Impermeabilización de depósito de agua potable constituido por muro de superficie lisa de concreto

- Propiedad del archivo: CYPE INGENIEROS, S.A.
- Formato: FIEBDC-3/2002
- Ámbito geográfico: Colombia
- Costes indirectos: 3.00 %
- Gastos generales: 13.00 %
- Beneficio industrial: 6.00 %
- IVA: 16.00 %

## N Aislamientos e impermeabilizaciones

### NI Impermeabilizaciones

#### NIA Fosos de ascensor, tanques y piscinas

**NIA021** m² Impermeabilización de depósito de agua potable constituido por muro de superficie lisa de concreto, elementos prefabricados de concreto o revocos de mortero rico en cemento, con mortero cementoso impermeabilizante, con resinas y agregados seleccionados, aplicado con brocha en dos o más capas, hasta conseguir un espesor mínimo total de 2 mm.
Impermeabilización de depósito de agua potable constituido por muro de superficie lisa de concreto, elementos prefabricados de concreto o revocos de mortero rico en cemento, con mortero cementoso impermeabilizante, con resinas y agregados seleccionados, aplicado con brocha en dos o más capas sobre el soporte humedecido, hasta conseguir un espesor mínimo total de 2 mm. Sin incluir la resolución de ángulos y rincones, anclajes y empotramientos o colocación de tuberías.
Incluye: Humectación del soporte. Extendido de una primera capa sobre el soporte humedecido. Extendido de capas sucesivas, mientras la capa anterior esté aún fresca. Repasos y limpieza final. Curado.
Criterio de medición de proyecto: Superficie medida según documentación gráfica de Proyecto.
Criterio de medición de obra: Se medirá la superficie realmente ejecutada según especificaciones de Proyecto.

| Código | Ud | Descripción | Rendimiento | Precio | Importe |
|---|---|---|---|---|---|
| mt09bmr210a | kg | Mortero cementoso impermeabilizante, con resinas y agregados seleccionados, de color gris, Euroclase F de reacción al fuego, aplicable en interiores y exteriores. (material) | 3.000 | 0.81 | 2.43 |
| mo031 | h | Oficial 1ª aplicador de productos impermeabilizantes. (mano de obra) | 0.107 | 4.41 | 0.47 |
| mo068 | h | Ayudante aplicador de productos impermeabilizantes. (mano de obra) | 0.107 | 3.00 | 0.32 |
| % | % | Costes directos complementarios | 2 % | 3.22 | 0.06 |
|  |  | Costes directos |  |  | 3.28 |
