# Sellado de junta de contracción con masilla elástica de alta resistencia a los productos químicos y petrolíferos

- Propiedad del archivo: CYPE INGENIEROS, S.A.
- Formato: FIEBDC-3/2002
- Ámbito geográfico: Colombia
- Divisa: COP
- Costes indirectos: 3.00 %
- Gastos generales: 13.00 %
- Beneficio industrial: 6.00 %
- IVA: 16.00 %

## N Aislamientos e impermeabilizaciones

### NI Impermeabilizaciones

#### NIJ Juntas

**NIJ030** m Sellado de junta de contracción con masilla elástica de alta resistencia a los productos químicos y petrolíferos.
Sellado de junta de contracción de 15 mm de anchura, en paramento vertical exterior, con masilla elastómera monocomponente a base de poliuretano, de color gris, sobre cordón de polietileno expandido de celdas cerradas, de sección circular de 20 mm de diámetro; acabado mediante alisado del material con espátula.
Incluye: Limpieza del soporte. Protección de la superficie contigua a la junta. Relleno del fondo de la junta. Aplicación de la masilla. Alisado final con espátula.
Criterio de medición de proyecto: Longitud medida según documentación gráfica de Proyecto.
Criterio de medición de obra: Se medirá la longitud realmente ejecutada según especificaciones de Proyecto.

| Código | Ud | Descripción | Rendimiento | Precio | Importe |
|---|---|---|---|---|---|
| mt15sjd010l | m | Cordón de polietileno expandido de celdas cerradas, de sección circular de 20 mm de diámetro. (material) | 1.000 | 2603.31 | 2603.31 |
| mt15sjd050b | l | Masilla elastómera monocomponente a base de poliuretano, de color gris, con elevadas propiedades elásticas, alta resistencia a los productos químicos y petrolíferos, resistencia al envejecimiento y a los rayos UV, dureza Shore A aproximada de 23 y alargamiento en rotura > 500%, según ISO 11600. (material) | 0.113 | 270021.38 | 30512.42 |
| mo112 | h | Ayudante entendido. (mano de obra) | 0.231 | 26895.45 | 6212.85 |
| % | % | Herramienta menor | 2 % | 39328.58 | 786.57 |
|  |  | Costes directos |  |  | 40115.15 |
