# Puerta principal de 210x90x3,7 cm

- Propiedad del archivo: CYPE INGENIEROS, S.A.
- Formato: FIEBDC-3/2002
- Ámbito geográfico: Colombia
- Costes indirectos: 3.00 %
- Gastos generales: 13.00 %
- Beneficio industrial: 6.00 %
- IVA: 16.00 %

## P Muros divisorios y closets

### PE Puertas principales

#### PEH Madera

**PEH010** Ud Puerta principal de 210x90x3,7 cm, hoja con bastidor, refuerzos y paneles de madera maciza de cedro (Cedrela sp), barnizada en taller; marco de madera para pintar; tapaluces del mismo material y acabado que la hoja.
Suministro y colocación de puerta principal de 210x90x3,7 cm, hoja con bastidor, refuerzos y paneles de madera maciza de cedro (Cedrela sp), barnizada en taller; marco de madera para pintar. Incluso tapaluces del mismo material y acabado que la hoja, herrajes de colgar, cierre y manija sobre escudo largo de latón negro brillo, serie básica. Ajuste de la hoja, fijación de los herrajes y ajuste final. Totalmente montada y probada.
Incluye: Colocación, aplomado y nivelación de marcos. Recibido a la obra de los elementos de fijación de marcos. Colocación de los herrajes de colgar. Colocación de la hoja. Colocación de los herrajes de cierre. Colocación de accesorios.
Criterio de medición de proyecto: Número de unidades previstas, según documentación gráfica de Proyecto.
Criterio de medición de obra: Se medirá el número de unidades realmente ejecutadas según especificaciones de Proyecto.

| Código | Ud | Descripción | Rendimiento | Precio | Importe |
|---|---|---|---|---|---|
| mt22aap050la | Ud | Marco de madera para pintar, para puerta de una hoja, con elementos de fijación. (material) | 1.000 | 16.11 | 16.11 |
| mt22atc010NK | m | Tapaluces macizo, 70x10 mm. (material) | 10.600 | 1.58 | 16.75 |
| mt22ppf130ab | Ud | Hoja de puerta principal sólida, compuesta por bastidor, refuerzos y paneles de madera maciza de cedro (Cedrela sp), barnizada en taller, 210x90x3,7 cm, según NTC 1829. (material) | 1.000 | 622.38 | 622.38 |
| mt23ial010a | Ud | Bisagra de seguridad de 140x70 mm, en latón negro brillo, para puerta principal. (material) | 4.000 | 5.16 | 20.64 |
| mt23ppb031 | Ud | Tornillo de latón 21/35 mm. (material) | 24.000 | 0.05 | 1.20 |
| mt23ppa010 | Ud | Cerradura de embutir, frente, accesorios y tornillos de atado, para puerta principal. (material) | 1.000 | 16.67 | 16.67 |
| mt23hal010a | Ud | Juego de manija y escudo largo en el interior, en latón negro brillo, serie básica, para puerta principal. (material) | 1.000 | 9.69 | 9.69 |
| mt23hal020a | Ud | Tiradera exterior con escudo en latón negro brillo, serie básica, para puerta principal. (material) | 1.000 | 7.57 | 7.57 |
| mt23hal100a | Ud | Mirilla óptica gran angular de 14 mm de diámetro y 35 a 60 mm de longitud, con tapa incorporada y acabado en latón negro brillo, serie básica, para puerta principal. (material) | 1.000 | 0.96 | 0.96 |
| op00cla010 |  | Clavadora. | 1.000 | 0.00 | 0.00 |
| op00gra010 |  | Grapadora. | 1.000 | 0.00 | 0.00 |
| op00sie010 |  | Sierra de calar. | 1.000 | 0.00 | 0.00 |
| op00cep010 |  | Garlopa. | 1.000 | 0.00 | 0.00 |
| op00ato010 |  | Atornillador. | 1.000 | 0.00 | 0.00 |
| mo016 | h | Oficial 1ª carpintero. (mano de obra) | 2.198 | 4.50 | 9.89 |
| mo056 | h | Ayudante carpintero. (mano de obra) | 2.198 | 3.02 | 6.64 |
| % | % | Costes directos complementarios | 2 % | 728.50 | 14.57 |
|  |  | Costes directos |  |  | 743.07 |
