# Cubierta plana no transitable

- Propiedad del archivo: CYPE INGENIEROS, S.A.
- Formato: FIEBDC-3/2002
- Ámbito geográfico: Colombia
- Divisa: COP
- Costes indirectos: 3.00 %
- Gastos generales: 13.00 %
- Beneficio industrial: 6.00 %
- IVA: 16.00 %

## Q Cubiertas

### QA Planas

#### QAD No transitables, no ventiladas

**QAD031** m² Cubierta plana no transitable, no ventilada, ajardinada intensiva, tipo convencional, pendiente del 1% al 5%. FORMACIÓN DE PENDIENTES: mediante encintado de limatesas, limahoyas y juntas con maestras de ladrillo cerámico hueco doble y capa de arcilla expandida, vertida en seco y consolidada en su superficie con lechada de cemento, proporcionando una resistencia a compresión de 1 MPa y con una conductividad térmica de 0,087 W/(mK), con espesor medio de 10 cm; con capa de regularización de mortero de cemento, confeccionado en obra, dosificación 1:6 de 4 cm de espesor, acabado fratasado; AISLAMIENTO TÉRMICO: panel rígido de poliestireno extruido, de superficie lisa y mecanizado lateral a media madera, de 50 mm de espesor, resistencia a compresión >= 300 kPa; IMPERMEABILIZACIÓN: tipo monocapa, adherida, formada por una lámina impermeabilizante flexible tipo EVAC compuesta de una doble hoja de poliolefina termoplástica con acetato de vinil etileno, con ambas caras revestidas de fibras de poliéster no tejidas, de 0,52 mm de espesor y 335 g/m², fijada al soporte en toda su superficie mediante adhesivo cementoso mejorado C2 E, y solapes fijados con adhesivo cementoso mejorado C2 E S1; CAPA DRENANTE Y FILTRANTE: lámina drenante y filtrante de estructura nodular de polietileno de alta densidad (PEAD/HDPE), con nódulos de 8 mm de altura, con geotextil de polipropileno incorporado; CAPA DE PROTECCIÓN: capa de tierra vegetal para plantación de 25 cm de espesor.
Cubierta plana no transitable, no ventilada, ajardinada intensiva, tipo convencional, pendiente del 1% al 5%. FORMACIÓN DE PENDIENTES: mediante encintado de limatesas, limahoyas y juntas con maestras de ladrillo cerámico hueco doble y capa de arcilla expandida, vertida en seco y consolidada en su superficie con lechada de cemento, proporcionando una resistencia a compresión de 1 MPa y con una conductividad térmica de 0,087 W/(mK), con espesor medio de 10 cm; con capa de regularización de mortero de cemento, confeccionado en obra, dosificación 1:6 de 4 cm de espesor, acabado fratasado; AISLAMIENTO TÉRMICO: panel rígido de poliestireno extruido, de superficie lisa y mecanizado lateral a media madera, de 50 mm de espesor, resistencia a compresión >= 300 kPa; IMPERMEABILIZACIÓN: tipo monocapa, adherida, formada por una lámina impermeabilizante flexible tipo EVAC compuesta de una doble hoja de poliolefina termoplástica con acetato de vinil etileno, con ambas caras revestidas de fibras de poliéster no tejidas, de 0,52 mm de espesor y 335 g/m², fijada al soporte en toda su superficie mediante adhesivo cementoso mejorado C2 E, y solapes fijados con adhesivo cementoso mejorado C2 E S1; CAPA DRENANTE Y FILTRANTE: lámina drenante y filtrante de estructura nodular de polietileno de alta densidad (PEAD/HDPE), con nódulos de 8 mm de altura, con geotextil de polipropileno incorporado; CAPA DE PROTECCIÓN: capa de tierra vegetal para plantación de 25 cm de espesor.
Incluye: Replanteo de los puntos singulares. Replanteo de las pendientes y trazado de limatesas, limahoyas y juntas. Formación de pendientes mediante encintado de limatesas, limahoyas y juntas con maestras de ladrillo. Relleno de juntas con poliestireno expandido. Fundido en seco de la arcilla expandida hasta alcanzar el nivel de coronación de las maestras, y consolidación con lechada de cemento. Fundido, extendido y regleado de la capa de mortero de regularización. Revisión de la superficie base en la que se realiza la fijación del aislamiento de acuerdo con las exigencias de la técnica a emplear. Corte, ajuste y colocación del aislamiento. Limpieza y preparación de la superficie. Aplicación del adhesivo cementoso. Colocación de la impermeabilización. Colocación de la capa drenante y filtrante. Extendido de la tierra vegetal.
Criterio de medición de proyecto: Superficie medida en proyección horizontal, según documentación gráfica de Proyecto, desde las caras interiores de los antepechos o petos perimetrales que la limitan.
Criterio de medición de obra: Se medirá, en proyección horizontal, la superficie realmente ejecutada según especificaciones de Proyecto, desde las caras interiores de los antepechos o petos perimetrales que la limitan.
Criterio de valoración económica: El precio no incluye la ejecución y el sellado de las juntas ni la ejecución de remates en los encuentros con paramentos y desagües.

| Código | Ud | Descripción | Rendimiento | Precio | Importe |
|---|---|---|---|---|---|
| mt04lvc010c | Ud | Ladrillo cerámico hueco doble, para revestir, 24x11,5x9 cm, densidad 780 kg/m³. (material) | 3.000 | 281.33 | 843.99 |
| mt01arl030aa | m³ | Arcilla expandida, suministrada en sacos. (material) | 0.100 | 298988.88 | 29898.89 |
| mt09lec020b | m³ | Lechada de cemento 1/3 CEM II/B-P 32,5 N. (material) | 0.010 | 192661.23 | 1926.61 |
| mt16pea020b | m² | Panel rígido de poliestireno expandido, mecanizado lateral recto, de 20 mm de espesor, resistencia térmica 0,55 m²K/W, conductividad térmica 0,036 W/(mK), para junta de contracción. (material) | 0.010 | 4911.02 | 49.11 |
| mt08aaa010a | m³ | Agua. (material) | 0.008 | 2858.80 | 22.87 |
| mt01arg005a | t | Arena de cantera, para mortero preparado en obra. (material) | 0.065 | 39608.55 | 2574.56 |
| mt08cem000d | kg | Cemento gris en sacos. (material) | 10.000 | 421.19 | 4211.90 |
| mt16pxa010ac | m² | Panel rígido de poliestireno extruido, de superficie lisa y mecanizado lateral a media madera, de 50 mm de espesor, resistencia a compresión >= 300 kPa, resistencia térmica 1,5 m²K/W, conductividad térmica 0,034 W/(mK), Euroclase E de reacción al fuego, con código de designación XPS-EN 13164-T1-CS(10/Y)300-DLT(2)5-DS(70,90)-WL(T)0,7-FTCI1. (material) | 1.050 | 12826.54 | 13467.87 |
| mt09mcr250a | kg | Adhesivo cementoso mejorado, C2 E, con tiempo abierto ampliado, para la fijación de geomembranas, compuesto por cementos especiales, agregados seleccionados y resinas sintéticas. (material) | 4.000 | 1283.18 | 5132.72 |
| mt15rev011a | m² | Lámina impermeabilizante flexible tipo EVAC, compuesta de una doble hoja de poliolefina termoplástica con acetato de vinil etileno, con ambas caras revestidas de fibras de poliéster no tejidas, de 0,52 mm de espesor y 335 g/m². (material) | 1.100 | 37116.97 | 40828.67 |
| mt09mcr250b | kg | Adhesivo cementoso mejorado, C2 E S1, con tiempo abierto ampliado y gran deformabilidad, para la fijación de solapes de geomembranas, compuesto por cementos especiales, agregados seleccionados y resinas sintéticas. (material) | 0.300 | 5499.37 | 1649.81 |
| mt14gdc010q | m² | Lámina drenante y filtrante de estructura nodular de polietileno de alta densidad (PEAD/HDPE), con nódulos de 8 mm de altura, con geotextil de polipropileno incorporado, resistencia a la compresión 150 kN/m² según ISO 604 y capacidad de drenaje 4,6 l/(s·m). (material) | 1.050 | 10682.49 | 11216.61 |
| mt01arj020 | m³ | Tierra vegetal para plantación. (material) | 0.250 | 18175.93 | 4543.98 |
| mq06hor010 | h | Concretera. (maquinaria) | 0.032 | 3230.77 | 103.38 |
| mo020 | h | Oficial 1ª obra blanca. (mano de obra) | 0.111 | 13844.46 | 1536.74 |
| mo113 | h | Peón de obra blanca. (mano de obra) | 0.507 | 9932.90 | 5035.98 |
| mo029 | h | Oficial 1ª aplicador de láminas y mantos impermeabilizantes. (mano de obra) | 0.185 | 13844.46 | 2561.23 |
| mo067 | h | Ayudante aplicador de láminas y mantos impermeabilizantes. (mano de obra) | 0.185 | 10324.57 | 1910.05 |
| mo054 | h | Oficial 1ª colocador de aislantes. (mano de obra) | 0.062 | 14232.90 | 882.44 |
| mo101 | h | Ayudante colocador de aislantes. (mano de obra) | 0.062 | 10324.57 | 640.12 |
| mo040 | h | Oficial 1ª jardinero. (mano de obra) | 0.148 | 13844.46 | 2048.98 |
| mo115 | h | Peón jardinero. (mano de obra) | 0.148 | 9932.90 | 1470.07 |
| % | % | Herramienta menor | 2 % | 132556.58 | 2651.13 |
|  |  | Costes directos |  |  | 135207.71 |
