# Remate de peldaño con revestimiento cerámico o de piedra natural, mediante perfil preformado con revestimiento de madera

- Propiedad del archivo: CYPE INGENIEROS, S.A.
- Formato: FIEBDC-3/2002
- Ámbito geográfico: Colombia
- Divisa: COP
- Costes indirectos: 3.00 %
- Gastos generales: 13.00 %
- Beneficio industrial: 6.00 %
- IVA: 16.00 %

## R Revestimientos

### RE Peldaños

#### REA Remates

**REA032** m Remate de peldaño con revestimiento cerámico o de piedra natural, mediante perfil preformado con revestimiento de madera.
Remate de peldaño con revestimiento cerámico o de piedra natural, mediante perfil de aluminio, de 11 mm de altura, con revestimiento de madera de roble, de 50 mm de anchura, fijado con adhesivo.
Incluye: Limpieza y preparación de la superficie soporte. Replanteo. Corte, colocación y fijación del perfil. Resolución de encuentros.
Criterio de medición de proyecto: Longitud medida según documentación gráfica de Proyecto.
Criterio de medición de obra: Se medirá la longitud realmente ejecutada según especificaciones de Proyecto.

| Código | Ud | Descripción | Rendimiento | Precio | Importe |
|---|---|---|---|---|---|
| mt18rpe070a | m | Perfil de aluminio, de 11 mm de altura, con revestimiento de madera de roble, de 50 mm de anchura, para remate de peldaño con revestimiento cerámico o de piedra natural. (material) | 1.050 | 119993.62 | 125993.30 |
| mo023 | h | Oficial 1ª colocador de pisos. (mano de obra) | 0.062 | 36735.58 | 2277.61 |
| % | % | Herramienta menor | 2 % | 128270.91 | 2565.42 |
|  |  | Costes directos |  |  | 130836.33 |
