# Revestimiento de peldaño de escalera interior, con piezas de piedra natural. Colocación en capa gruesa

- Propiedad del archivo: CYPE INGENIEROS, S.A.
- Formato: FIEBDC-3/2002
- Ámbito geográfico: Colombia
- Divisa: COP
- Costes indirectos: 3.00 %
- Gastos generales: 13.00 %
- Beneficio industrial: 6.00 %
- IVA: 16.00 %

## R Revestimientos

### RE Peldaños

#### REP De piedra natural

**REP020** m Revestimiento de peldaño de escalera interior, con piezas de piedra natural. Colocación en capa gruesa.
Revestimiento de peldaño de escalera interior, de 100 cm de anchura, con piezas de piedra natural, con forma recta, formado por huella recto de mármol, procedente de España, Crema Levante, longitud hasta 100 cm y 3 cm de espesor, cara y cantos pulidos y tabica de mármol, procedente de España, Crema Levante, hasta 100 cm de largo por 16 cm de ancho y 2 cm de espesor, pulida. COLOCACIÓN: en capa gruesa con mortero de cemento 1:6. REJUNTADO: con mortero de juntas cementoso, CG1, para junta mínima (entre 1,5 y 3 mm), con la misma tonalidad de las piezas.
Incluye: Replanteo y trazado de huellas y tabicas. Corte de las piezas y formación de encajes en esquinas y rincones. Humectación del peldañeado. Colocación con mortero de la tabica y huella del primer peldaño. Tendido de cordeles. Colocación de tabicas y huellas. Relleno de juntas. Limpieza del tramo.
Criterio de medición de proyecto: Longitud de la arista formada por la huella y la tabica, medida según documentación gráfica de Proyecto.
Criterio de medición de obra: Se medirá, en la arista de intersección entre huella y tabica, la longitud realmente ejecutada según especificaciones de Proyecto.

| Código | Ud | Descripción | Rendimiento | Precio | Importe |
|---|---|---|---|---|---|
| mt18pmn110ka | Ud | Huella para peldaño recto de mármol, procedente de España, Crema Levante, longitud hasta 100 cm y 3 cm de espesor, cara y cantos pulidos, densidad 2720 kg/m³, resistencia a compresión 131,6 MPa, resistencia a flexión 11,4 MPa, absorción de agua por capilaridad menor de 5 kg/m² min½, coeficiente de absorción de agua <= 0,4%, Euroclase A1 de reacción al fuego, resistencia a la abrasión 2,76 mm, resistencia al deslizamiento en condiciones secas (índice SRV) 53, resistencia al deslizamiento en condiciones húmedas (índice SRV) 14. (material) | 1.000 | 34924.06 | 34924.06 |
| mt18pmn111ka | Ud | Tabica para peldaño de mármol, procedente de España, Crema Levante, hasta 100 cm de largo por 16 cm de ancho y 2 cm de espesor, pulida, densidad 2690 kg/m³, resistencia a compresión 131,6 MPa, resistencia a flexión 11,4 MPa, absorción de agua por capilaridad menor de 5 kg/m² min½, coeficiente de absorción de agua <= 0,4%, Euroclase A1 de reacción al fuego, resistencia a la abrasión 2,76 mm, resistencia al deslizamiento en condiciones secas (índice SRV) 53, resistencia al deslizamiento en condiciones húmedas (índice SRV) 14. (material) | 1.000 | 26207.58 | 26207.58 |
| mt09mor010c | m³ | Mortero de cemento CEM II/B-P 32,5 N tipo M-5, confeccionado en obra con 250 kg/m³ de cemento y una proporción en volumen 1/6. (material) | 0.020 | 243757.87 | 4875.16 |
| mt09mcr060c | kg | Mortero de juntas cementoso, CG1, para junta mínima entre 1,5 y 3 mm. (material) | 0.150 | 1479.88 | 221.98 |
| op00sie030 |  | Sierra de disco de diamante, para mesa de trabajo, de corte húmedo. | 1.000 | 0.00 | 0.00 |
| mo023 | h | Oficial 1ª colocador de pisos. (mano de obra) | 0.734 | 27792.28 | 20399.53 |
| mo061 | h | Ayudante colocador de pisos. (mano de obra) | 0.734 | 20774.17 | 15248.24 |
| mo113 | h | Peón de obra blanca. (mano de obra) | 0.734 | 20015.53 | 14691.40 |
| % | % | Herramienta menor | 2 % | 116567.95 | 2331.36 |
|  |  | Costes directos |  |  | 118899.31 |
