# Pintura anticarbonatación

- Propiedad del archivo: CYPE INGENIEROS, S.A.
- Formato: FIEBDC-3/2002
- Ámbito geográfico: Colombia
- Divisa: COP
- Costes indirectos: 3.00 %
- Gastos generales: 13.00 %
- Beneficio industrial: 6.00 %
- IVA: 16.00 %

## R Revestimientos

### RL Tratamientos superficiales de protección

#### RLB Anticarbonatación

**RLB010** m² Pintura anticarbonatación.
Aplicación manual de dos manos de pintura para interior y exterior, pintura a base de copolímeros acrílicos en emulsión acuosa, a base de copolímeros acrílicos en emulsión acuosa, color blanco, acabado mate, textura lisa, (rendimiento: 0,3 l/m² cada mano), para la protección del concreto o mortero frente a la carbonatación y ambientes agresivos contaminados.
Incluye: Limpieza de la superficie soporte. Aplicación de una mano de fondo y una mano de acabado.
Criterio de medición de proyecto: Superficie medida según documentación gráfica de Proyecto.
Criterio de medición de obra: Se medirá la superficie realmente ejecutada según especificaciones de Proyecto.

| Código | Ud | Descripción | Rendimiento | Precio | Importe |
|---|---|---|---|---|---|
| mt27tso030i | l | Pintura para interior y exterior, pintura a base de copolímeros acrílicos en emulsión acuosa, a base de copolímeros acrílicos en emulsión acuosa, color blanco, acabado mate, textura lisa, permeable al vapor de agua y resistente a los rayos UV, para la protección de concreto o mortero, frente a la carbonatación y ambientes agresivos contaminados. (material) | 0.600 | 12624.84 | 7574.90 |
| mo038 | h | Maestro pintor. (mano de obra) | 0.175 | 36735.58 | 6428.73 |
| mo076 | h | Ayudante pintor. (mano de obra) | 0.175 | 27459.10 | 4805.34 |
| % | % | Herramienta menor | 2 % | 18808.97 | 376.18 |
|  |  | Costes directos |  |  | 19185.15 |
