# Consolidación de revestimiento absorbente

- Propiedad del archivo: CYPE INGENIEROS, S.A.
- Formato: FIEBDC-3/2002
- Ámbito geográfico: Colombia
- Divisa: COP
- Costes indirectos: 3.00 %
- Gastos generales: 13.00 %
- Beneficio industrial: 6.00 %
- IVA: 16.00 %

## R Revestimientos

### RL Tratamientos superficiales de protección

#### RLE Consolidantes

**RLE010** m² Consolidación de revestimiento absorbente.
Formación de capa de sellado y consolidación de revestimiento absorbente deteriorado, en paramentos verticales, mediante la aplicación con brocha, rodillo o pistola, de impregnación acuosa consolidante, incolora, hidrófuga, monocomponente, acabado semibrillante, con un consumo medio de 0,1 l/m². Incluso protección de las superficies contiguas y limpieza final.
Incluye: Protección de las superficies contiguas. Aplicación del producto. Limpieza final.
Criterio de medición de proyecto: Superficie medida según documentación gráfica de Proyecto.
Criterio de medición de obra: Se medirá la superficie realmente ejecutada según especificaciones de Proyecto.

| Código | Ud | Descripción | Rendimiento | Precio | Importe |
|---|---|---|---|---|---|
| mt27tsu020b | l | Impregnación acuosa consolidante, incolora, hidrófuga, monocomponente, acabado semibrillante; para aplicar con brocha, rodillo o pistola. (material) | 0.100 | 55344.39 | 5534.44 |
| mo111 | h | Ayudante entendido revocador. (mano de obra) | 0.151 | 27322.37 | 4125.68 |
| % | % | Herramienta menor | 2 % | 9660.12 | 193.20 |
|  |  | Costes directos |  |  | 9853.32 |
