# Revoque de imitación de mamposterías sobre paramento exterior

- Propiedad del archivo: CYPE INGENIEROS, S.A.
- Formato: FIEBDC-3/2002
- Ámbito geográfico: Colombia
- Divisa: COP
- Costes indirectos: 3.00 %
- Gastos generales: 13.00 %
- Beneficio industrial: 6.00 %
- IVA: 16.00 %

## R Revestimientos

### RP Conglomerados tradicionales

#### RPR Revocos

**RPR020** m² Revoque de imitación de mamposterías sobre paramento exterior.
Formación de revoque con rasqueta, mediante la aplicación manual sobre un paramento exterior, previamente enfoscado (no incluido en este precio), de dos capas de mortero de cal aérea apagada de 15 y 10 mm de espesor respectivamente; la primera de dosificación 1:4 y agregado grueso, y la segunda, que lleva incluido el pigmento en su masa, de dosificación 1:4 y agregado de granulometría muy cuidada y diferentes grosores de 0,2 a 2 mm (arena de mármol). Acabado superficial: se ejecutará con rasqueta aplicada sobre la última capa, una vez realizado sobre ella el dibujo de despiece de la sillería. Incluso preparación de la superficie soporte, colocación de malla de fibra de vidrio antiálcalis para refuerzo de encuentros entre materiales diferentes y en los frentes de la losa, en un 20% de la superficie del paramento, formación de juntas, rincones, maestras, aristas, mochetas, jambas, dinteles, remates en los encuentros con paramentos, revestimientos u otros elementos recibidos en su superficie.
Incluye: Preparación de la superficie soporte. Colocación de la malla entre distintos materiales y en los frentes de la losa. Despiece de paños de trabajo. Preparación y aplicación de una primera capa. Preparación y aplicación de una segunda capa. Realización de juntas y encuentros. Acabado superficial. Repasos y limpieza final.
Criterio de medición de proyecto: Superficie medida según documentación gráfica de Proyecto, deduciendo los huecos de superficie mayor de 2 m² e incluyendo el desarrollo de las mochetas.
Criterio de medición de obra: Se medirá la superficie realmente ejecutada según especificaciones de Proyecto, deduciendo los huecos de superficie mayor de 2 m² e incluyendo el desarrollo de las mochetas.

| Código | Ud | Descripción | Rendimiento | Precio | Importe |
|---|---|---|---|---|---|
| mt28pmc010a | m³ | Pasta de mortero de cal para revocos, incluso china. (material) | 0.025 | 307660.00 | 7691.50 |
| mt09var030a | m² | Malla de fibra de vidrio tejida, con impregnación de PVC, de 10x10 mm de luz de malla, antiálcalis, de 115 a 125 g/m² y 500 µm de espesor, para armar revocos tradicionales, enfoscados y morteros. (material) | 0.210 | 3276.89 | 688.15 |
| mt09pmr010 | kg | Pigmento para morteros y revocos. (material) | 0.015 | 19027.07 | 285.41 |
| op00tal020 |  | Taladro con batidora. | 1.000 | 0.00 | 0.00 |
| mo039 | h | Oficial 1ª revocador. (mano de obra) | 1.038 | 27792.28 | 28848.39 |
| mo079 | h | Ayudante revocador. (mano de obra) | 1.038 | 20774.17 | 21563.59 |
| mo111 | h | Ayudante entendido revocador. (mano de obra) | 0.526 | 20670.72 | 10872.80 |
| % | % | Herramienta menor | 2 % | 69949.84 | 1399.00 |
|  |  | Costes directos |  |  | 71348.84 |
