# Base para piso interior de mortero ligero autonivelante de cemento

- Propiedad del archivo: CYPE INGENIEROS, S.A.
- Formato: FIEBDC-3/2002
- Ámbito geográfico: Colombia
- Costes indirectos: 3.00 %
- Gastos generales: 13.00 %
- Beneficio industrial: 6.00 %
- IVA: 16.00 %

## R Revestimientos

### RS Suelos y pisos

#### RSB Bases de pavimentación y grandes recrecidos

**RSB023** m² Base para piso interior de mortero ligero autonivelante de cemento, Corkland "GRUPO PUMA", tipo CT-C12-F3, de 40 mm de espesor, vertido sobre soporte de concreto armado o mortero para formación de recrecidos, previa imprimación de la superficie soporte con Compac Puma "GRUPO PUMA", que actúa como puente de unión (sin incluir la preparación del soporte), mediante aplicación mecánica (con mezcladora-bombeadora).
Formación de base para piso interior, con mortero ligero autonivelante de cemento, Corkland "GRUPO PUMA", tipo CT-C12-F3, de 40 mm de espesor, vertido sobre soporte de concreto armado o mortero para formación de recrecidos, previa imprimación de la superficie soporte con Compac Puma "GRUPO PUMA", que actúa como puente de unión (sin incluir la preparación del soporte), mediante aplicación mecánica (con mezcladora-bombeadora). Incluso parte proporcional de replanteo y marcado de los niveles de acabado mediante la utilización de indicadores de nivel, colocación de banda de panel rígido de poliestireno expandido de 10 mm de espesor en el perímetro, rodeando los elementos verticales y en las juntas estructurales, regleado del mortero después del vertido para lograr el asentamiento del mismo y la eliminación de las burbujas de aire que pudiera haber, formación de juntas de retracción y curado.
Incluye: Replanteo y marcado de niveles. Preparación de las juntas perimetrales de dilatación. Imprimación de la superficie soporte. Extendido del mortero mediante bombeo. Regleado del mortero. Formación de juntas de retracción. Curado del mortero.
Criterio de medición de proyecto: Superficie medida según documentación gráfica de Proyecto.
Criterio de medición de obra: Se medirá la superficie realmente ejecutada según especificaciones de Proyecto, sin deducir la superficie ocupada por las columnas situados dentro de su perímetro.

| Código | Ud | Descripción | Rendimiento | Precio | Importe |
|---|---|---|---|---|---|
| mt09mcp200l | kg | Mortero ligero autonivelante "GRUPO PUMA", tipo CT C12 F3, compuesto por cementos, aditivos, agregados y granulados de corcho seleccionados, densidad 1500 kg/m³, resistencia a compresión > 12.000 kN/m² y resistencia a flexión > 3.000 kN/m², para espesores hasta 5 cm, usado en nivelación de pisos. (material) | 54.000 | 0.44 | 23.76 |
| mt09mcp210a | l | Imprimación tapaporos y puente de adherencia Compac Puma "GRUPO PUMA", aplicada para regularizar la porosidad y mejorar la adherencia de los soportes porosos con absorción, a base de látex. (material) | 0.110 | 5.21 | 0.57 |
| mt16pea020a | m² | Panel rígido de poliestireno expandido, mecanizado lateral recto, de 10 mm de espesor, resistencia térmica 0,25 m²K/W, conductividad térmica 0,036 W/(mK), para junta de contracción. (material) | 0.100 | 1.18 | 0.12 |
| mq06pym020 | h | Mezcladora-bombeadora para morteros autonivelantes. (maquinaria) | 0.139 | 7.94 | 1.10 |
| mo029 | h | Oficial 1ª aplicador de mortero autonivelante. (mano de obra) | 0.149 | 4.53 | 0.67 |
| mo064 | h | Ayudante aplicador de mortero autonivelante. (mano de obra) | 0.149 | 3.08 | 0.46 |
| % | % | Costes directos complementarios | 2 % | 26.68 | 0.53 |
|  |  | Costes directos |  |  | 27.21 |
