# FIEBDC-3

- Propiedad del archivo: CYPE INGENIEROS, S.A.
- Formato: FIEBDC-3/2002
- Ámbito geográfico: Colombia
- Divisa: COP
- Costes indirectos: 3.00 %
- Gastos generales: 13.00 %
- Beneficio industrial: 6.00 %
- IVA: 16.00 %

| Código | Ud | Descripción | Precio |
|---|---|---|---|
| mt09mcp020bB | kg | Mortero de juntas cementoso mejorado, con absorción de agua reducida y resistencia elevada a la abrasión, tipo CG2 W A, color blanco, para juntas de 2 a 15 mm, a base de cemento de alta resistencia, agregados seleccionados, aditivos especiales y pigmentos, con efecto antimoho, antiverdín y preventivo de las eflorescencias, hidrorrepelente, especial para rejuntado de todo tipo de piezas cerámicas y piedras naturales en zonas de proliferación de microorganismos. (material) | 3592.82 |
| mt09mor010c | m³ | Mortero de cemento CEM II/B-P 32,5 N tipo M-5, confeccionado en obra con 250 kg/m³ de cemento y una proporción en volumen 1/6. (material) | 243757.87 |
| mt18acc050b | Ud | Crucetas de PVC para separación entre 3 y 15 mm. (material) | 67.26 |
| mt18bdo020maa | m² |  |  |

## Otros textos del archivo
- Piezas de barro cocido, de elaboración mecánica, de 100x100x15 mm, capacidad de absorción de agua 6%
