# Encerado de piso cerámico poroso

- Propiedad del archivo: CYPE INGENIEROS, S.A.
- Formato: FIEBDC-3/2002
- Ámbito geográfico: Colombia
- Divisa: COP
- Costes indirectos: 3.00 %
- Gastos generales: 13.00 %
- Beneficio industrial: 6.00 %
- IVA: 16.00 %

## R Revestimientos

### RS Pisos

#### RSY Reparaciones

**RSY021** m² Encerado de piso cerámico poroso.
Encerado de piso cerámico poroso ubicado en el interior, mediante la aplicación de una mano de cera natural de abeja, según las instrucciones y dosificaciones recomendadas por el fabricante, para la protección de la superficie cerámica, evitando la aparición de salitre e incrustaciones. Incluso limpieza previa del piso, con eliminación de partículas sueltas, sin incluir la limpieza de manchas de grasa, eflorescencias salinas e incrustaciones.
Incluye: Limpieza. Encerado del piso.
Criterio de medición de proyecto: Superficie medida según documentación gráfica de Proyecto.
Criterio de medición de obra: Se medirá la superficie realmente ejecutada según especificaciones de Proyecto.

| Código | Ud | Descripción | Rendimiento | Precio | Importe |
|---|---|---|---|---|---|
| mt08lim090a | kg | Cera natural de abeja, para encerado de suelos. (material) | 0.150 | 16426.38 | 2463.96 |
| mo112 | h | Ayudante entendido. (mano de obra) | 0.101 | 20347.74 | 2055.12 |
| mo113 | h | Peón de obra blanca. (mano de obra) | 0.067 | 20015.53 | 1341.04 |
| % | % | Herramienta menor | 2 % | 5860.12 | 117.20 |
|  |  | Costes directos |  |  | 5977.32 |
