# Tratamiento de acabado superficial de piso de terrazo

- Propiedad del archivo: CYPE INGENIEROS, S.A.
- Formato: FIEBDC-3/2002
- Ámbito geográfico: Colombia
- Divisa: COP
- Costes indirectos: 3.00 %
- Gastos generales: 13.00 %
- Beneficio industrial: 6.00 %
- IVA: 16.00 %

## R Revestimientos

### RS Pisos

#### RSY Reparaciones

**RSY042** m² Tratamiento de acabado superficial de piso de terrazo.
Reparación de piso de terrazo mediante rebaje con pulidora y muela de 32 a 60 mm de grano. Incluso limpieza.
Incluye: Rebaje. Limpieza.
Criterio de medición de proyecto: Superficie medida según documentación gráfica de Proyecto.
Criterio de medición de obra: Se medirá la superficie realmente ejecutada según especificaciones de Proyecto.

| Código | Ud | Descripción | Rendimiento | Precio | Importe |
|---|---|---|---|---|---|
| mq08war150 | h | Pulidora para pisos de piedra natural o de terrazo, compuesta por platos giratorios a los que se acoplan una serie de muelas abrasivas, refrigeradas con agua. (maquinaria) | 0.174 | 11828.14 | 2058.10 |
| op00lij010 |  | Lijadora-pulidora. | 1.000 | 0.00 | 0.00 |
| mo037 | h | Oficial 1ª pulidor de pisos. (mano de obra) | 0.268 | 27792.28 | 7448.33 |
| mo075 | h | Ayudante pulidor de pisos. (mano de obra) | 0.067 | 20774.17 | 1391.87 |
| % | % | Herramienta menor | 2 % | 10898.30 | 217.97 |
|  |  | Costes directos |  |  | 11116.27 |
