# Cielo raso continuo, para uso agroalimentario, de paneles de poliestireno extruido

- Propiedad del archivo: CYPE INGENIEROS, S.A.
- Formato: FIEBDC-3/2002
- Ámbito geográfico: Colombia
- Divisa: COP
- Costes indirectos: 3.00 %
- Gastos generales: 13.00 %
- Beneficio industrial: 6.00 %
- IVA: 16.00 %

## R Revestimientos

### RT Cielos rasos en interiores

#### RTI Continuos, de poliestireno extruido

**RTI010** m² Cielo raso continuo, para uso agroalimentario, de paneles de poliestireno extruido.
Cielo raso continuo suspendido, para uso agroalimentario, situado a una altura menor de 4 m, constituido por: ESTRUCTURA: estructura auxiliar formada por tableros hidrófugos de densidad media (MDF), de fibras de madera y resinas sintéticas de 19 mm de espesor fijados a la losa o elemento soporte con varillas metálicas de acero galvanizado de 3 mm de diámetro dotadas de ganchos cerrados en ambos extremos; PANELES: paneles rígidos de poliestireno extruido, de superficie lisa y mecanizado lateral machihembrado, de 2,5x0,6 m y 30 mm de espesor, resistencia térmica 0,9 m²K/W, conductividad térmica 0,034 W/(mK). Incluso accesorios de montaje.
Incluye: Trazado en los muros del nivel del cielo raso. Colocación a nivel de reglones adosados a los muros perimetrales. Colocación y fijación de los tirantes. Colocación y ajuste de los tableros. Realización de orificios para el paso de los tubos de la instalación eléctrica. Corte de los paneles. Fijación de los paneles de poliestireno extruido mediante anclajes metálicos a los tableros de fibras de madera. Resolución de encuentros y puntos singulares.
Criterio de medición de proyecto: Superficie medida entre paramentos, según documentación gráfica de Proyecto, sin descontar huecos para instalaciones.
Criterio de medición de obra: Se medirá la superficie realmente ejecutada según especificaciones de Proyecto, sin descontar huecos para instalaciones.

| Código | Ud | Descripción | Rendimiento | Precio | Importe |
|---|---|---|---|---|---|
| mt16pxp030a | m² | Panel rígido de poliestireno extruido, para cielos rasos agroalimentarios, de superficie lisa y mecanizado lateral machihembrado, con acabado visto en color crema, de 2,5x0,6 m y 30 mm de espesor, resistencia térmica 0,9 m²K/W, conductividad térmica 0,034 W/(mK), Euroclase E de reacción al fuego, con código de designación XPS-EN 13164-T1-CS(10/Y)300-DLT(2)5-DS(T)-WL(T)0,7. (material) | 1.050 | 41387.46 | 43456.83 |
| mt12ftm010a | m² | Tablero hidrófugo de densidad media (MDF), de fibras de madera y resinas sintéticas de 19 mm de espesor, para revestir, utilizado en cielos rasos agroalimentarios. (material) | 1.050 | 19343.07 | 20310.22 |
| mt12fac020a | Ud | Varilla metálica de acero galvanizado de 3 mm de diámetro. (material) | 3.500 | 753.28 | 2636.48 |
| mt12fac021 | kg | Alambre de acero galvanizado de 0,7 mm de diámetro. (material) | 0.100 | 3040.01 | 304.00 |
| op00fre010 |  | Fresadora. | 1.000 | 0.00 | 0.00 |
| op00ato010 |  | Atornillador. | 1.000 | 0.00 | 0.00 |
| mo015 | h | Oficial 1ª montador de falsos techos. (mano de obra) | 0.392 | 28562.29 | 11196.42 |
| mo082 | h | Ayudante montador de falsos techos. (mano de obra) | 0.392 | 20774.17 | 8143.47 |
| % | % | Herramienta menor | 2 % | 86047.42 | 1720.95 |
|  |  | Costes directos |  |  | 87768.37 |
