# Preparación de superficie metálica, para repintar

- Propiedad del archivo: CYPE INGENIEROS, S.A.
- Formato: FIEBDC-3/2002
- Ámbito geográfico: Colombia
- Divisa: COP
- Costes indirectos: 3.00 %
- Gastos generales: 13.00 %
- Beneficio industrial: 6.00 %
- IVA: 16.00 %

## R Revestimientos

### RY Preparaciones, protecciones, reparaciones y refuerzos de revestimientos

#### RYP Preparaciones

**RYP006** m² Preparación de superficie metálica, para repintar.
Preparación de superficie metálica, con capas de pintura en buen estado, mediante limpieza de la superficie con alcohol, impregnando la pintura existente, eliminándola con espátula o lija una vez reblandecida, para proceder posteriormente a su repintado.
Incluye: Eliminación de la pintura existente. Limpieza de la superficie.
Criterio de medición de proyecto: Superficie medida según documentación gráfica de Proyecto.
Criterio de medición de obra: Se medirá la superficie realmente ejecutada según especificaciones de Proyecto.

| Código | Ud | Descripción | Rendimiento | Precio | Importe |
|---|---|---|---|---|---|
| mt08lim100 | l | Alcohol metílico, para limpieza y decapado superficial de pinturas. (material) | 0.150 | 2763.31 | 414.50 |
| op00dec010 |  | Decapador. | 1.000 | 0.00 | 0.00 |
| mo038 | h | Maestro pintor. (mano de obra) | 0.623 | 27792.28 | 17314.59 |
| % | % | Herramienta menor | 2 % | 17729.09 | 354.58 |
|  |  | Costes directos |  |  | 18083.67 |
