# Sanitario con tanque bajo, de porcelana sanitaria, "ROCA"

- Propiedad del archivo: CYPE INGENIEROS, S.A.
- Formato: FIEBDC-3/2002
- Ámbito geográfico: Colombia
- Divisa: COP
- Costes indirectos: 3.00 %
- Gastos generales: 13.00 %
- Beneficio industrial: 6.00 %
- IVA: 16.00 %

## S Señalización y equipamiento

### SA Aparatos sanitarios

#### SAI Sanitarios

**SAI010** Ud Sanitario con tanque bajo, de porcelana sanitaria, "ROCA".
Taza de sanitario de tanque bajo, de porcelana sanitaria, modelo Meridian "ROCA", color Blanco, de 370x645x790 mm, con cisterna de sanitario, de doble descarga, de 360x140x355 mm, asiento y tapa de sanitario, de caída amortiguada. Incluso llave de regulación, enlace de alimentación flexible y silicona para sellado de juntas.
Incluye: Replanteo. Colocación y fijación del aparato. Montaje del desagüe. Conexión a la red de evacuación. Montaje de la grifería. Conexión a la red de agua fría. Comprobación de su correcto funcionamiento. Sellado de juntas.
Criterio de medición de proyecto: Número de unidades previstas, según documentación gráfica de Proyecto.
Criterio de medición de obra: Se medirá el número de unidades realmente colocadas según especificaciones de Proyecto.

| Código | Ud | Descripción | Rendimiento | Precio | Importe |
|---|---|---|---|---|---|
| mt30smr019a | Ud | Taza de sanitario de tanque bajo, de porcelana sanitaria, modelo Meridian "ROCA", color Blanco, de 370x645x790 mm, con juego de fijación. (material) | 1.000 | 1098000.11 | 1098000.11 |
| mt30smr021a | Ud | Cisterna de sanitario, de doble descarga, de porcelana sanitaria, modelo Meridian "ROCA", color Blanco, de 360x140x355 mm, con juego de mecanismos de doble descarga de 3/4,5 litros. (material) | 1.000 | 1098000.11 | 1098000.11 |
| mt30smr022a | Ud | Asiento y tapa de sanitario, de caída amortiguada, modelo Meridian "ROCA", color Blanco. (material) | 1.000 | 735004.55 | 735004.55 |
| mt30smr500 | Ud | Codo para evacuación vertical del sanitario, "ROCA". (material) | 1.000 | 89314.93 | 89314.93 |
| mt30lla020 | Ud | Llave de regulación de 1/2", para sanitario, acabado cromado. (material) | 1.000 | 135786.80 | 135786.80 |
| mt38tew010a | Ud | Latiguillo flexible de 20 cm y 1/2" de diámetro. (material) | 1.000 | 43148.31 | 43148.31 |
| mt30www005 | Ud | Cartucho de 300 ml de silicona ácida monocomponente, fungicida, para sellado de juntas en ambientes húmedos. (material) | 0.012 | 43896.60 | 526.76 |
| op00ato010 |  | Atornillador. | 1.000 | 0.00 | 0.00 |
| op00mar010 |  | Martillo. | 1.000 | 0.00 | 0.00 |
| op00tal010 |  | Taladro. | 1.000 | 0.00 | 0.00 |
| mo008 | h | Oficial 1ª plomero. (mano de obra) | 1.534 | 28562.29 | 43814.55 |
| % | % | Herramienta menor | 2 % | 3243596.12 | 64871.92 |
|  |  | Costes directos |  |  | 3308468.04 |
