# Lavamanos bajo mesón

- Propiedad del archivo: CYPE INGENIEROS, S.A.
- Formato: FIEBDC-3/2002
- Ámbito geográfico: Colombia
- Costes indirectos: 3.00 %
- Gastos generales: 13.00 %
- Beneficio industrial: 6.00 %
- IVA: 16.00 %

## S Señalización y equipamiento

### SA Aparatos sanitarios

#### SAL Lavamanos

**SAL020** Ud Lavamanos bajo mesón, serie Berna "ROCA", color blanco, de 420x560 mm, equipado con grifería monomando, serie Kendo "ROCA", modelo 5A3058A00, acabado cromo-brillo, de 135x184 mm y desagüe, acabado blanco, con sifón botella.
Suministro e instalación de lavamanos de porcelana sanitaria esmaltada, bajo mesón, serie Berna "ROCA", color blanco, de 420x560 mm, equipado con grifería monomando, serie Kendo "ROCA", modelo 5A3058A00, acabado cromo-brillo, de 135x184 mm y desagüe, acabado blanco, con sifón botella. Incluso llaves de regulación, enlaces de alimentación flexibles, conexión a las redes de agua fría y caliente y a la red de evacuación existente, fijación del aparato y sellado con silicona. Totalmente instalado, conexionado, probado y en funcionamiento.
Incluye: Replanteo y trazado en el paramento soporte de la situación del aparato. Colocación de los elementos de fijación suministrados por el fabricante. Nivelación, aplomado y colocación del aparato. Conexión a la red de evacuación. Montaje de la grifería. Conexión a las redes de agua fría y caliente. Montaje de accesorios y complementos. Sellado de juntas.
Criterio de medición de proyecto: Número de unidades previstas, según documentación gráfica de Proyecto.
Criterio de medición de obra: Se medirá el número de unidades realmente colocadas según especificaciones de Proyecto.

| Código | Ud | Descripción | Rendimiento | Precio | Importe |
|---|---|---|---|---|---|
| mt30lpr020b | Ud | Lavamanos de porcelana sanitaria esmaltada, bajo mesón, serie Berna "ROCA", color blanco, de 420x560 mm, con juego de fijación. (material) | 1.000 | 91.78 | 91.78 |
| mt31gmo021a | Ud | Grifería monomando para lavamanos, serie Kendo "ROCA", modelo 5A3058A00, acabado cromo-brillo, de 135x184 mm, compuesta de caño, aireador, fijación rápida, posibilidad de limitar la temperatura y el caudal, válvula automática de desagüe de 1¼" accionada mediante varilla vertical-horizontal y enlaces de alimentación flexibles. (material) | 1.000 | 326.78 | 326.78 |
| mt30sif010c | Ud | Sifón botella extensible, para lavamanos, acabado blanco. (material) | 1.000 | 9.03 | 9.03 |
| mt30lla010 | Ud | Llave de regulación de 1/2", para lavamanos o bidé, acabado cromado. (material) | 2.000 | 15.77 | 31.54 |
| mt30www010 | Ud | Material auxiliar para instalación de aparato sanitario. (material) | 1.000 | 1.30 | 1.30 |
| mo007 | h | Oficial 1ª plomero. (mano de obra) | 1.799 | 4.56 | 8.20 |
| % | % | Costes directos complementarios | 2 % | 468.63 | 9.37 |
|  |  | Costes directos |  |  | 478.00 |
