# Orinal con alimentación y desagüe vistos, gama básica, color blanco, de 250x320 mm, grifería temporizada empotrada, gama media, acabado cromado, de 25x108 mm visto, con sifón botella, color blanco

- Propiedad del archivo: CYPE INGENIEROS, S.A.
- Formato: FIEBDC-3/2002
- Ámbito geográfico: Colombia
- Divisa: COP
- Costes indirectos: 3.00 %
- Gastos generales: 13.00 %
- Beneficio industrial: 6.00 %
- IVA: 16.00 %

## S Señalización y equipamiento

### SA Aparatos sanitarios

#### SAU Orinales

**SAU001** Ud Orinal con alimentación y desagüe vistos, gama básica, color blanco, de 250x320 mm, grifería temporizada empotrada, gama media, acabado cromado, de 25x108 mm visto, con sifón botella, color blanco.
Suministro e instalación de orinal de porcelana sanitaria, con alimentación y desagüe vistos, gama básica, color blanco, de 250x320 mm, grifería temporizada empotrada, gama media, acabado cromado, de 25x108 mm visto, con sifón botella, color blanco. Incluso conexión a la red de agua fría y a la red de evacuación existente, fijación del aparato y sellado con silicona. Totalmente instalado, conexionado, probado y en funcionamiento.
Incluye: Replanteo y trazado en el paramento soporte de la situación del aparato. Colocación de los elementos de fijación suministrados por el fabricante. Nivelación, aplomado y colocación del aparato. Conexión a la red de evacuación. Conexión a la red de agua fría. Montaje de accesorios y complementos. Sellado de juntas.
Criterio de medición de proyecto: Número de unidades previstas, según documentación gráfica de Proyecto.
Criterio de medición de obra: Se medirá el número de unidades realmente colocadas según especificaciones de Proyecto.

| Código | Ud | Descripción | Rendimiento | Precio | Importe |
|---|---|---|---|---|---|
| mt30uag020b | Ud | Orinal de porcelana sanitaria, con alimentación y desagüe vistos, gama básica, color blanco, de 250x320 mm, con juego de fijación mural de acero. (material) | 1.000 | 167254.77 | 167254.77 |
| mt31gtg032a | Ud | Grifería temporizada empotrada para orinal, gama media, acabado cromado, de 25x108 mm. (material) | 1.000 | 173944.97 | 173944.97 |
| mt30sif010i | Ud | Sifón botella extensible, para orinal, color blanco. (material) | 1.000 | 64727.60 | 64727.60 |
| mt30www010 | Ud | Material auxiliar para instalación de aparato sanitario. (material) | 1.000 | 3620.97 | 3620.97 |
| op00ato010 |  | Atornillador. | 1.000 | 0.00 | 0.00 |
| op00mar010 |  | Martillo. | 1.000 | 0.00 | 0.00 |
| op00tal010 |  | Taladro. | 1.000 | 0.00 | 0.00 |
| mo008 | h | Oficial 1ª plomero. (mano de obra) | 1.641 | 17018.01 | 27926.55 |
| % | % | Herramienta menor | 2 % | 437474.86 | 8749.50 |
|  |  | Costes directos |  |  | 446224.36 |
