# Grifería monomando para bidé

- Propiedad del archivo: CYPE INGENIEROS, S.A.
- Formato: FIEBDC-3/2002
- Ámbito geográfico: Colombia
- Divisa: COP
- Costes indirectos: 3.00 %
- Gastos generales: 13.00 %
- Beneficio industrial: 6.00 %
- IVA: 16.00 %

## S Señalización y equipamiento

### SG Griferías

#### SGE Para bidés

**SGE020** Ud Grifería monomando para bidé.
Grifería monomando formada por grifo mezclador monomando de repisa para bidé, de latón, acabado cromado, con cartucho cerámico, aireador y sin desagüe automático. Incluso elementos de conexión, enlaces de alimentación flexibles de 3/8" de diámetro y 350 mm de longitud, válvula antirretorno y dos llaves de paso.
Incluye: Replanteo. Colocación. Conexionado. Comprobación de su correcto funcionamiento.
Criterio de medición de proyecto: Número de unidades previstas, según documentación gráfica de Proyecto.
Criterio de medición de obra: Se medirá el número de unidades realmente colocadas según especificaciones de Proyecto.

| Código | Ud | Descripción | Rendimiento | Precio | Importe |
|---|---|---|---|---|---|
| mt31gma010ma | Ud | Grifo mezclador monomando de repisa para bidé, de latón, acabado cromado, con cartucho cerámico, aireador y sin desagüe automático, incluso elementos de conexión, enlaces de alimentación flexibles de 3/8" de diámetro y 350 mm de longitud, válvula antirretorno y dos llaves de paso. (material) | 1.000 | 377539.97 | 377539.97 |
| mt37www010 | Ud | Material auxiliar para instalaciones hidráulicas. (material) | 1.000 | 3779.39 | 3779.39 |
| mo008 | h | Oficial 1ª plomero. (mano de obra) | 0.639 | 28562.29 | 18251.30 |
| % | % | Herramienta menor | 2 % | 399570.66 | 7991.41 |
|  |  | Costes directos |  |  | 407562.07 |
