# Mesón de aglomerado de cuarzo

- Propiedad del archivo: CYPE INGENIEROS, S.A.
- Formato: FIEBDC-3/2002
- Ámbito geográfico: Colombia
- Divisa: COP
- Costes indirectos: 3.00 %
- Gastos generales: 13.00 %
- Beneficio industrial: 6.00 %
- IVA: 16.00 %

## S Señalización y equipamiento

### SN Mesones

#### SNA De aglomerado de cuarzo

**SNA010** Ud Mesón de aglomerado de cuarzo.
Mesón de aglomerado de cuarzo blanco, acabado pulido, de 350 cm de longitud, 60 cm de anchura y 2 cm de espesor, canto simple recto, con los bordes ligeramente biselados, formación de 1 hueco con sus cantos pulidos, y copete perimetral de 5 cm de altura y 2 cm de espesor, con el borde recto. Incluso material auxiliar para anclaje de mesón y masilla para el sellado de juntas.
Incluye: Replanteo y trazado del mesón. Colocación y fijación de los soportes y anclajes. Colocación, ajuste y fijación de las piezas que componen el mesón. Resolución de esquinas y encuentros. Colocación de copete perimetral. Sellado de juntas. Limpieza de los restos sobrantes.
Criterio de medición de proyecto: Número de unidades previstas, según documentación gráfica de Proyecto. No se han duplicado esquinas en la medición de la longitud del mesón.
Criterio de medición de obra: Se medirá el número de unidades realmente ejecutadas según especificaciones de Proyecto.

| Código | Ud | Descripción | Rendimiento | Precio | Importe |
|---|---|---|---|---|---|
| mt19egl020a | m² | Mesón de aglomerado de cuarzo blanco, acabado pulido, de 2 cm de espesor. (material) | 2.275 | 230476.84 | 524334.81 |
| mt19ewa030aaa | m | Formación de canto simple recto con los bordes ligeramente biselados, en mesón de piedra natural. (material) | 4.700 | 13451.37 | 63221.44 |
| mt19ewa040a | m | Formación de canto recto en copete de piedra natural, para el encuentro entre el mesón y el paramento vertical. (material) | 3.500 | 13451.37 | 47079.80 |
| mt19ewa010j | Ud | Formación de hueco con los cantos pulidos, en mesón de cuarzo sintético. (material) | 1.000 | 105095.55 | 105095.55 |
| mt19ewa020 | Ud | Material auxiliar para anclaje de mesón. (material) | 3.500 | 28516.90 | 99809.15 |
| mt19egl025 | l | Masilla tixotrópica, de color a elegir, de alta durabilidad y estabilidad de color tras el endurecimiento, para aplicar como material de rejuntado de elementos de aglomerado de cuarzo. (material) | 0.047 | 65239.14 | 3066.24 |
| op00ato010 |  | Atornillador. | 1.000 | 0.00 | 0.00 |
| op00amo010 |  | Amoladora o radial. | 1.000 | 0.00 | 0.00 |
| op00sie030 |  | Sierra de disco de diamante, para mesa de trabajo, de corte húmedo. | 1.000 | 0.00 | 0.00 |
| op00tal010 |  | Taladro. | 1.000 | 0.00 | 0.00 |
| mo011 | h | Oficial 1ª montador. (mano de obra) | 4.810 | 28562.29 | 137384.61 |
| mo080 | h | Ayudante montador. (mano de obra) | 5.054 | 20774.17 | 104992.66 |
| % | % | Herramienta menor | 2 % | 1084984.26 | 21699.69 |
|  |  | Costes directos |  |  | 1106683.95 |
