# Pozo de resalto

- Propiedad del archivo: CYPE INGENIEROS, S.A.
- Formato: FIEBDC-3/2002
- Ámbito geográfico: Colombia
- Divisa: COP
- Costes indirectos: 3.00 %
- Gastos generales: 13.00 %
- Beneficio industrial: 6.00 %
- IVA: 16.00 %

## U Urbanización interior del terreno

### UA Alcantarillado

#### UAP Pozos de registro

**UAP020** Ud Pozo de resalto.
Pozo de resalto compuesto por mampostería de ladrillo cerámico macizo de 1 pie de espesor y elementos prefabricados de concreto simple, de 1,00 m de diámetro interior y de 1,6 m de altura útil interior, formado por: solera de 25 cm de espesor de concreto armado f'c=280 kg/cm² (28 MPa), clase de exposición F0 S1 P1 C1, tamaño máximo del agregado 19 mm, manejabilidad blanda ligeramente armada con malla electrosoldada tipo XX 221, 15x15 cm y Ø 6,5-6,5 mm; desvío interior en el colector de entrada mediante tubería de PVC de 200 mm de diámetro; arranque de pozo de 0,5 m de altura construido con mampostería de ladrillo cerámico macizo de 25x12x5 cm, recibido con mortero de cemento, confeccionado en obra, dosificación 1:6, de 1 cm de espesor, enfoscado y bruñido por el interior con mortero de cemento, confeccionado en obra, con aditivo hidrófugo, dosificación 1:3 formando aristas y esquinas a media caña para recibido de colectores, preparado con junta de goma para recibir posteriormente los anillos prefabricados de concreto simple de borde machihembrado; anillo prefabricado de concreto simple, con unión rígida machihembrada con junta de goma, de 100 cm de diámetro interior y 50 cm de altura, resistencia a compresión mayor de 250 kg/cm²; cono asimétrico prefabricado de concreto simple, con unión rígida machihembrada con junta de goma, de 100 a 60 cm de diámetro interior y 60 cm de altura, resistencia a compresión mayor de 250 kg/cm² y losa alrededor de la boca del cono de 150x150 cm y 20 cm de espesor de concreto simple f'c=310 kg/cm² (31 MPa), clase de exposición F0 S2 P1 C0, tamaño máximo del agregado 19 mm, manejabilidad blanda; con cierre de tapa circular con bloqueo y marco de fundición carga de rotura 400 kN, instalado en calzadas de calles, incluyendo las peatonales, o zonas de estacionamiento para todo tipo de vehículos. Incluso concreto simple f'c=310 kg/cm² (31 MPa), clase de exposición F0 S2 P1 C0, tamaño máximo del agregado 19 mm, manejabilidad blanda para formación de canal en el fondo del pozo, mortero para sellado de juntas y lubricante para montaje.
Criterio de valoración económica: El precio incluye los equipos y la maquinaria necesarios para el desplazamiento y la disposición en obra de los elementos, pero no incluye la excavación ni el relleno del trasdós.
Incluye: Replanteo. Colocación de la malla electrosoldada. Fundido y compactación del concreto en formación de solera. Formación del arranque de mampostería. Enfoscado y bruñido por el interior con mortero de cemento, redondeando ángulos. Montaje. Formación del canal en el fondo del pozo. Conexionado de los colectores al pozo. Colocación de la tubería para desvío interior. Sellado de juntas. Colocación de los pates. Fundido y compactación del concreto para formación de la losa alrededor de la boca del cono. Colocación de marco, tapa de registro y accesorios. Comprobación de su correcto funcionamiento.
Criterio de medición de proyecto: Número de unidades previstas, según documentación gráfica de Proyecto.
Criterio de medición de obra: Se medirá el número de unidades realmente ejecutadas según especificaciones de Proyecto.

| Código | Ud | Descripción | Rendimiento | Precio | Importe |
|---|---|---|---|---|---|
| mt10haf050rFi | m³ | Concreto f'c=280 kg/cm² (28 MPa), clase de exposición F0 S1 P1 C1, tamaño máximo del agregado 19 mm, manejabilidad blanda, fabricado en planta, según NSR-10 y ACI 318. (material) | 0.675 | 365227.05 | 246528.26 |
| mt07ame050hha | m² | Malla electrosoldada tipo XX 221, 15x15 cm y Ø 6,5-6,5 mm, según NTC 5806 y ASTM A1064 / A1064M. (material) | 2.250 | 8535.07 | 19203.91 |
| mt10hmf050spe | m³ | Concreto simple f'c=310 kg/cm² (31 MPa), clase de exposición F0 S2 P1 C0, tamaño máximo del agregado 19 mm, manejabilidad blanda, fabricado en planta, según NSR-10 y ACI 318. (material) | 0.466 | 383385.57 | 178657.68 |
| mt04lma010b | Ud | Ladrillo cerámico macizo de elaboración mecánica, para revestir, 25x12x5 cm, densidad 2300 kg/m³. (material) | 220.000 | 1253.13 | 275688.60 |
| mt08aaa010a | m³ | Agua. (material) | 0.048 | 3289.66 | 157.90 |
| mt01arg005a | t | Arena de cantera, para mortero preparado en obra. (material) | 0.380 | 45246.78 | 17193.78 |
| mt08cem000d | kg | Cemento gris en sacos. (material) | 72.274 | 484.68 | 35029.76 |
| mt08adt010 | kg | Aditivo hidrófugo para impermeabilización de morteros u concretos. (material) | 0.565 | 2631.73 | 1486.93 |
| mt36tie010ig | m | Tubo de PVC, serie B, de 200 mm de diámetro y 3,9 mm de espesor, con extremo abocardado, con el precio incrementado el 30% en concepto de accesorios y piezas especiales. (material) | 1.300 | 42078.14 | 54701.58 |
| mt10hmf050qdf | m³ | Concreto simple f'c=210 kg/cm² (21 MPa), clase de exposición F0 S0 P0 C0, tamaño máximo del agregado 19 mm, manejabilidad plástica, fabricado en planta, según NSR-10 y ACI 318. (material) | 0.151 | 312696.99 | 47217.25 |
| mt46phm010b | Ud | Anillo prefabricado de concreto simple, con unión rígida machihembrada con junta de goma, de 100 cm de diámetro interior y 50 cm de altura, resistencia a compresión mayor de 250 kg/cm², para formación de pozo de registro. (material) | 1.000 | 105220.28 | 105220.28 |
| mt46phm020b | Ud | Cono asimétrico prefabricado de concreto simple, con unión rígida machihembrada con junta de goma, de 100 a 60 cm de diámetro interior y 60 cm de altura, resistencia a compresión mayor de 250 kg/cm², para formación de pozo de registro. (material) | 1.000 | 148621.32 | 148621.32 |
| mt46thb110b | kg | Lubricante para unión con junta elástica, en pozos de registro prefabricados. (material) | 0.007 | 7476.25 | 52.33 |
| mt46tpr010q | Ud | Tapa circular con bloqueo mediante tres pestañas y marco de fundición dúctil de 850 mm de diámetro exterior y 100 mm de altura, paso libre de 600 mm, para pozo, carga de rotura 400 kN. Tapa revestida con pintura bituminosa y marco provisto de junta de insonorización de polietileno y dispositivo contra robo. (material) | 1.000 | 305641.14 | 305641.14 |
| mt46phm050 | Ud | Pate de polipropileno conformado en U, para pozo, de 330x160 mm, sección transversal de D=25 mm. (material) | 4.000 | 12358.54 | 49434.16 |
| mq04cag010a | h | Camión con grúa de hasta 6 t. (maquinaria) | 0.232 | 140940.12 | 32698.11 |
| mq06hor010 | h | Concretera eléctrica con una capacidad de amasado de 160 l. (maquinaria) | 0.194 | 8779.49 | 1703.22 |
| au00auh020 |  | Canaleta para fundido del concreto. | 1.000 | 0.00 | 0.00 |
| au00auh040 |  | Vibrador de concreto, eléctrico. | 1.000 | 0.00 | 0.00 |
| mo041 | h | Oficial 1ª obra blanca de obra civil. (mano de obra) | 8.020 | 27792.28 | 222894.09 |
| mo087 | h | Ayudante de obra blanca de obra civil. (mano de obra) | 6.353 | 20774.17 | 131978.30 |
| % | % | Herramienta menor | 2 % | 1874108.60 | 37482.17 |
|  |  | Costes directos |  |  | 1911590.77 |
